# Grupo de bombagem de gasóleo

- Propriedade do ficheiro: CYPE Ingenieros S.A.
- Formato: FIEBDC-3/2016
- Programa: Gerador de preços para construção civil. CYPE Ingenieros, S.A.
- Data: 25/09/2024
- Moeda: EUR
- Custos indirectos: 3 %
- IVA: 23 %

## I Instalações

### IC Aquecimento, arrefecimento, climatização e A.Q.S.

#### ICD Combustível líquido

**ICD160** Ud Grupo de bombagem de gasóleo.
Grupo de bombagem de gasóleo, formado por: duas bombas, com uma potência de 2x245 W, caudal máximo de 200 l/h, motor com protecção IP55, para alimentação monofásica a 230 V; filtro; vacuómetro; válvulas de corte; válvulas de retenção; manómetro; pressostato de dupla função; válvula de segurança; depósito de membrana, de chapa de aço; detector de derrames com sonda; quadro eléctrico de controlo e suporte metálico. Totalmente montado, ligado e colocado em funcionamento pela empresa instaladora para a verificação do seu correcto funcionamento. Sem incluir a instalação eléctrica.
Inclui: Marcação. Colocação e fixação do grupo de bombagem. Ligação. Colocação em funcionamento.
Critério de medição de projecto: Número de unidades previstas, segundo documentação gráfica de Projecto.
Critério de medição de obra: Medir-se-á o número de unidades realmente executadas segundo especificações de Projecto.

| Código | Un | Descrição | Rendimento | Preço | Importância |
|---|---|---|---|---|---|
| mt38dep900t | Ud | Grupo de bombagem de gasóleo, formado por: duas bombas, com uma potência de 2x245 W, caudal máximo de 200 l/h, motor com protecção IP55, para alimentação monofásica a 230 V; filtro; vacuómetro; válvulas de corte; válvulas de retenção; manómetro; pressostato de dupla função; válvula de segurança; depósito de membrana, de chapa de aço; detector de derrames com sonda; quadro eléctrico de controlo e suporte metálico. (material) | 1 | 3460.07 | 3460.070 |
| mo004 | h | Oficial de 1ª instalador de aquecimento. (mão de obra) | 2.5 | 23.31 | 58.275 |
| mo103 | h | Ajudante de instalador de aquecimento. (mão de obra) | 2.5 | 22.09 | 55.225 |
| % | % | Custos directos complementares | 2 % | 3573.570 | 71.471 |
|  |  | Custos directos |  |  | 3645.041 |

## Recursos

**mt38dep900t** Ud Grupo de bombagem de gasóleo
Dados técnicos: Custo energético 1378.368 MJ; Emissão de CO2 94.677 kg
Resíduos:
- embalagem: re150101 Embalagens de papel e cartão. (componente de resíduo); rendimento 1.649 kg; Código LER 15 01 01; Massa do elemento 1 kg; Volume 0.001333 m3
