# Conduta flexível de aço inoxidável

- Propriedade do ficheiro: CYPE Ingenieros S.A.
- Formato: FIEBDC-3/2016
- Programa: Gerador de preços para construção civil. CYPE Ingenieros, S.A.
- Data: 10/06/2024
- Moeda: EUR
- Custos indirectos: 3 %
- IVA: 23 %

## I Instalações

### IC Aquecimento, arrefecimento, climatização e A.Q.S.

#### ICO Sistemas de evacuação dos produtos da combustão

**ICO130** m Conduta flexível de aço inoxidável.
Conduta para evacuação dos produtos da combustão, formada por tubo flexível de parede dupla, de 80 mm de diâmetro interior, composto por parede interior lisa de aço inoxidável AISI 316L e parede exterior corrugada de aço inoxidável AISI 316L, temperatura máxima de 600°C. Inclusive acessórios, peças especiais, módulos finais e material auxiliar para montagem e fixação.
Inclui: Marcação. Colocação de tubos, acessórios, peças especiais e módulos finais. Fixação do material auxiliar para montagem e fixação à obra. Montagem. Ligação e verificação do seu correcto funcionamento.
Critério de medição de projecto: Comprimento medido desde o arranque da conduta até a parte superior do módulo final, segundo documentação gráfica de Projecto.
Critério de medição de obra: Medir-se-á, desde o início da conduta até a parte superior do módulo final, o comprimento realmente executado segundo especificações de Projecto.

| Código | Un | Descrição | Rendimento | Preço | Importância |
|---|---|---|---|---|---|
| mt20din091a | Ud | Material auxiliar para montagem e fixação dos tubos flexíveis de parede dupla, de 80 mm de diâmetro interior. (material) | 1 | 2.48 | 2.480 |
| mt20din090an | m | Tubo flexível de parede dupla, de 80 mm de diâmetro interior, composto por parede interior lisa de aço inoxidável AISI 316L e parede exterior corrugada de aço inoxidável AISI 316L, temperatura máxima de 600°C, segundo NP EN 1856-2, com o preço incrementado em 65% relativamente a acessórios, peças especiais e módulos finais. (material) | 1 | 68.12 | 68.120 |
| mo004 | h | Oficial de 1ª instalador de aquecimento. (mão de obra) | 0.27 | 23.31 | 6.294 |
| mo103 | h | Ajudante de instalador de aquecimento. (mão de obra) | 0.27 | 22.09 | 5.964 |
| % | % | Custos directos complementares | 2 % | 82.858 | 1.657 |
|  |  | Custos directos |  |  | 84.515 |

Resíduos:
- colocação: mt20din090an; factor de resíduo 0.0262444

## Recursos

**mt20din090an** m Tubo flexível de parede dupla
Dados técnicos: Custo energético 297.126 MJ; Emissão de CO2 43.393 kg; Código LER 17 04 05; Massa do elemento 6.2 kg; Volume 0.002952 m3
Resíduos:
- embalagem: re170201 Madeira. (componente de resíduo); rendimento 0.012 kg; Código LER 17 02 01; Massa do elemento 1 kg; Volume 0.000909 m3
- embalagem: re170203 Plástico. (componente de resíduo); rendimento 0.003 kg; Código LER 17 02 03; Massa do elemento 1 kg; Volume 0.001667 m3
