# Conduta concêntrica de parede dupla de alumínio

- Propriedade do ficheiro: CYPE Ingenieros S.A.
- Formato: FIEBDC-3/2016
- Programa: Gerador de preços para construção civil. CYPE Ingenieros, S.A.
- Data: 03/07/2024
- Moeda: EUR
- Custos indirectos: 3 %
- IVA: 23 %

## I Instalações

### IC Aquecimento, arrefecimento, climatização e A.Q.S.

#### ICO Sistemas de evacuação dos produtos da combustão

**ICO190** m Conduta concêntrica de parede dupla de alumínio.
Conduta para evacuação dos produtos da combustão e admissão de ar comburente, formada por tubo de parede dupla com junta de estanquidade, de 60/100 mm de diâmetro, composto por parede interior de alumínio e parede exterior de alumínio acabamento lacado cor branca, com junta de estanquidade de silicone, temperatura máxima de 200°C, pressão de trabalho até 200 Pa. Inclusive acessórios, peças especiais, módulos finais e material auxiliar para montagem e fixação.
Inclui: Marcação. Colocação de tubos, acessórios, peças especiais e módulos finais. Fixação do material auxiliar para montagem e fixação à obra. Montagem. Ligação e verificação do seu correcto funcionamento.
Critério de medição de projecto: Comprimento medido desde o arranque da conduta até a parte superior do módulo final, segundo documentação gráfica de Projecto.
Critério de medição de obra: Medir-se-á, desde o início da conduta até a parte superior do módulo final, o comprimento realmente executado segundo especificações de Projecto.

| Código | Un | Descrição | Rendimento | Preço | Importância |
|---|---|---|---|---|---|
| mt20din141a | Ud | Material auxiliar para montagem e fixação dos tubos de parede dupla com junta de estanquidade, de 60/100 mm de diâmetro. (material) | 1 | 2.31 | 2.310 |
| mt20din140am | m | Tubo de parede dupla com junta de estanquidade, de 60/100 mm de diâmetro, composto por parede interior de alumínio e parede exterior de alumínio acabamento lacado cor branca, com junta de estanquidade de silicone, temperatura máxima de 200°C, pressão de trabalho até 200 Pa, segundo NP EN 1856-2, com o preço incrementado em 60% relativamente a acessórios, peças especiais e módulos finais. (material) | 1 | 61.63 | 61.630 |
| mo004 | h | Oficial de 1ª instalador de aquecimento. (mão de obra) | 0.3 | 23.31 | 6.993 |
| mo103 | h | Ajudante de instalador de aquecimento. (mão de obra) | 0.3 | 22.09 | 6.627 |
| % | % | Custos directos complementares | 2 % | 77.560 | 1.551 |
|  |  | Custos directos |  |  | 79.111 |

Resíduos:
- colocação: mt20din140am; factor de resíduo 0.024

## Recursos

**mt20din140am** m Tubo de parede dupla com junta de estanquidade
Dados técnicos: Custo energético 339.439 MJ; Emissão de CO2 24.264 kg; Código LER 17 04 02; Massa do elemento 3.09 kg; Volume 0.00206 m3
Resíduos:
- embalagem: re170203 Plástico. (componente de resíduo); rendimento 0.008 kg; Código LER 17 02 03; Massa do elemento 1 kg; Volume 0.001667 m3
