# Recuperador entálpico

- Propriedade do ficheiro: CYPE INGENIEROS, S.A.
- Formato: FIEBDC-3/2002
- Moeda: EUR
- Custos indirectos: 3.00 %
- IVA: 23.00 %

**ICR111** Ud Recuperador entálpico, modelo para montagem horizontal, de dimensões 350x1140x1140 mm, peso 53 kg, caudal de ar a velocidade máxima 650 m³/h, consumo eléctrico dos ventiladores 290 W com alimentação monofásica a 230 V, pressão estática a velocidade máxima/mínima: 107/82 Pa, pressão sonora a velocidade máxima/mínima a 1,5 m: 36/34 dBA, eficiência térmica a velocidade máxima/mínima: 49,6/76,5%, diámetro das condutas 200 mm.
Fornecimento e instalação de recuperador entálpico, modelo para montagem horizontal, de dimensões 350x1140x1140 mm, peso 53 kg, caudal de ar a velocidade máxima 650 m³/h, consumo eléctrico dos ventiladores 290 W com alimentação monofásica a 230 V, pressão estática a velocidade máxima/mínima: 107/82 Pa, pressão sonora a velocidade máxima/mínima a 1,5 m: 36/34 dBA, eficiência térmica a velocidade máxima/mínima: 49,6/76,5%, diámetro das condutas 200 mm, ligável a uma rede TCC-Link, com alteração de modo automático de operação de recuperação a free-cooling ou vice-versa e configuração desde o comando à distância do caudal e pressão de ar, rearme automático e alarme de filtros sujos. Totalmente montada, ligada e testada.
Inclui: Marcação. Colocação e fixação do recuperador. Ligação com a rede eléctrica.
Critério de medição de projecto: Número de unidades previstas, segundo documentação gráfica de Projecto.
Critério de medição de obra: Medir-se-á o número de unidades realmente executadas segundo especificações de Projecto.

| Código | Un | Descrição | Rendimento | Preço | Importância |
|---|---|---|---|---|---|
| mt42tsb305e | Ud | Recuperador entálpico, modelo para montagem horizontal, de dimensões 350x1140x1140 mm, peso 53 kg, caudal de ar a velocidade máxima 650 m³/h, consumo eléctrico dos ventiladores 290 W com alimentação monofásica a 230 V, pressão estática a velocidade máxima/mínima: 107/82 Pa, pressão sonora a velocidade máxima/mínima a 1,5 m: 36/34 dBA, eficiência térmica a velocidade máxima/mínima: 49,6/76,5%, diámetro das condutas 200 mm, ligável a uma rede TCC-Link, com alteração de modo automático de operação de recuperação a free-cooling ou vice-versa e configuração desde o comando à distância do caudal e pressão de ar, rearme automático e alarme de filtros sujos. (material) | 1.000 | 2535.00 | 2535.00 |
| mo005 | h | Oficial de 1ª instalador de ar condicionado. (mão de obra) | 0.902 | 17.41 | 15.70 |
| mo104 | h | Ajudante de instalador de ar condicionado. (mão de obra) | 0.902 | 16.42 | 14.81 |
| % | % | Custos directos complementares | 2 % | 2565.51 | 51.31 |
|  |  | Custos directos |  |  | 2616.82 |
