# Equipamento água-água, bomba de calor geotérmica, para produção de A.Q.S., aquecimento e arrefecimento

- Propriedade do ficheiro: CYPE Ingenieros S.A.
- Formato: FIEBDC-3/2016
- Programa: Gerador de preços para construção civil. CYPE Ingenieros, S.A.
- Data: 11/12/2023
- Moeda: EUR
- Custos indirectos: 3 %
- IVA: 23 %

## I Instalações

### IC Aquecimento, arrefecimento, climatização e A.Q.S.

#### ICV Unidades centrais para aquecimento, arrefecimento, climatização e A.Q.S.

**ICV213** Ud Equipamento água-água, bomba de calor geotérmica, para produção de A.Q.S., aquecimento e arrefecimento.
Bomba de calor água-água, para aquecimento e arrefecimento, para gás refrigerante R-410A, alimentação monofásica a 230 V, potência calorífica regulável entre 4 e 22,8 kW, potência frigorífica regulável entre 4,2 e 22 kW, COP 4,9, EER 5,4, dimensões 1060x600x710 mm, potência sonora 46 dBA, peso 185 kg, com compressor scroll com tecnologia Inverter Copeland com motor eléctrico de ímanes permanentes, controlo Micro PC Carel, bombas de circulação Wilo de velocidade variável e alta eficiência (classe energética A), válvula de expansão electrónica Carel, permutadores de placas Alfa Laval, vaso de expansão de 8 l, grupo de segurança e kit de isolamento sonoro integral, com possibilidade de ligar em cascata até 3 unidades e com possibilidade de gerir até 4 grupos de impulsão, para um circuito directo e três circuitos com válvula misturadora, com duas sondas de imersão e sonda de temperatura exterior, com depósito com permutador de A.Q.S. de aço inoxidável AISI 316, de 300 litros de capacidade, classe de eficiência energética C. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42eco011ckm | Ud | Bomba de calor água-água, para aquecimento e arrefecimento, para gás refrigerante R-410A, alimentação monofásica a 230 V, potência calorífica regulável entre 4 e 22,8 kW, potência frigorífica regulável entre 4,2 e 22 kW, COP 4,9, EER 5,4, dimensões 1060x600x710 mm, potência sonora 46 dBA, peso 185 kg, com compressor scroll com tecnologia Inverter Copeland com motor eléctrico de ímanes permanentes, controlo Micro PC Carel, bombas de circulação Wilo de velocidade variável e alta eficiência (classe energética A), válvula de expansão electrónica Carel, permutadores de placas Alfa Laval, vaso de expansão de 8 l, grupo de segurança e kit de isolamento sonoro integral, com possibilidade de ligar em cascata até 3 unidades e com possibilidade de gerir até 4 grupos de impulsão, para um circuito directo e três circuitos com válvula misturadora, com duas sondas de imersão e sonda de temperatura exterior. (material) | 1 | 11807.25 | 11807.250 |
| mt42eco100bd | Ud | Depósito com permutador de A.Q.S. de aço inoxidável AISI 316, de 300 litros de capacidade, classe de eficiência energética C, de 560 mm de diâmetro exterior, 1860 mm de altura total, 8 bar de pressão de trabalho, com serpentina espiral corrugada flexível de 3,11 m² de superfície de permutação, isolamento térmico de espuma rígida de poliuretano injectado livre de HCFC e acabamento exterior com forro de PVC semi-rígido. (material) | 1 | 1911 | 1911.000 |
| mt37www060f | Ud | Filtro de retenção de resíduos de latão, com peneiro de aço inoxidável com perfurações de 0,5 mm de diâmetro, com rosca de 1 1/4", para uma pressão máxima de funcionamento de 16 bar e uma temperatura máxima de 110°C. (material) | 2 | 18.67 | 37.340 |
| mt37www050c | Ud | União anti-vibração, de borracha, com rosca de 1", para uma pressão máxima de funcionamento de 10 bar. (material) | 2 | 24.69 | 49.380 |
| mt37www050e | Ud | União anti-vibração, de borracha, com rosca de 1 1/4", para uma pressão máxima de funcionamento de 10 bar. (material) | 4 | 37.17 | 148.680 |
| mt42www050 | Ud | Termómetro bimetálico, diâmetro de esfera de 100 mm, com tomada vertical, com bainha de 1/2", escala de temperatura de 0 a 120°C. (material) | 1 | 54.7 | 54.700 |
| mt37sve010d | Ud | Válvula de esfera de latão niquelado para enroscar de 1". (material) | 6 | 12.15 | 72.900 |
| mt37sve010e | Ud | Válvula de esfera de latão niquelado para enroscar de 1 1/4". (material) | 4 | 16.78 | 67.120 |
| mt42eco500a | Ud | Kit para enchimento do circuito com glicol, com válvula de esfera de 1 1/4" e filtro de malha de 0,6 mm. (material) | 1 | 141.38 | 141.380 |
| mt42eco600ba | Ud | Material auxiliar para instalação de aquecimento com unidade água-água bomba de calor. (material) | 1 | 731.25 | 731.250 |
| mo005 | h | Oficial de 1ª instalador de ar condicionado. (mão de obra) | 0.5 | 22.91 | 11.455 |
| mo104 | h | Ajudante de instalador de ar condicionado. (mão de obra) | 0.5 | 21.71 | 10.855 |
| % | % | Custos directos complementares | 2 % | 15043.310 | 300.866 |
|  |  | Custos directos |  |  | 15344.176 |

## Recursos

**mt42eco011ckm** Ud Bomba de calor água-água
Dados técnicos: Custo energético 8086.976 MJ; Emissão de CO2 475.552 kg
Resíduos:
- embalagem: re150101 Embalagens de papel e cartão. (componente de resíduo); rendimento 3.263 kg; Código LER 15 01 01; Massa do elemento 1 kg; Volume 0.001333 m3
- embalagem: re170201 Madeira. (componente de resíduo); rendimento 0.74 kg; Código LER 17 02 01; Massa do elemento 1 kg; Volume 0.000909 m3

**mt42eco100bd** Ud Depósito com permutador de A.Q.S. de aço inoxidável AISI 316
Dados técnicos: Custo energético 3675.847 MJ; Emissão de CO2 324.357 kg
Resíduos:
- embalagem: re150101 Embalagens de papel e cartão; rendimento 2.264 kg
- embalagem: re170201 Madeira; rendimento 0.617 kg

**mt37www060f** Ud Filtro de retenção de resíduos de latão
Dados técnicos: Custo energético 860.723 MJ; Emissão de CO2 61.001 kg
Resíduos:
- embalagem: re150101 Embalagens de papel e cartão; rendimento 0.072 kg

**mt37www050c** Ud União anti-vibração, de borracha, com rosca de 1", para uma pressão máxima de funcionamento de 10 bar
Dados técnicos: Custo energético 156.178 MJ; Emissão de CO2 13.896 kg
Resíduos:
- embalagem: re150101 Embalagens de papel e cartão; rendimento 0.072 kg

**mt37www050e** Ud União anti-vibração, de borracha, com rosca de 1 1/4", para uma pressão máxima de funcionamento de 10 bar
Dados técnicos: Custo energético 185.212 MJ; Emissão de CO2 16.468 kg
Resíduos:
- embalagem: re150101 Embalagens de papel e cartão; rendimento 0.072 kg

**mt37sve010d** Ud Válvula de esfera de latão niquelado para enroscar de 1"
Dados técnicos: Custo energético 843.399 MJ; Emissão de CO2 56.701 kg
Resíduos:
- embalagem: re150101 Embalagens de papel e cartão; rendimento 0.072 kg

**mt37sve010e** Ud Válvula de esfera de latão niquelado para enroscar de 1 1/4"
Dados técnicos: Custo energético 1282.649 MJ; Emissão de CO2 86.201 kg
Resíduos:
- embalagem: re150101 Embalagens de papel e cartão; rendimento 0.072 kg
