# Electroválvula

- Propriedade do ficheiro: CYPE Ingenieros S.A.
- Formato: FIEBDC-3/2016
- Programa: Gerador de preços para construção civil. CYPE Ingenieros, S.A.
- Data: 24/10/2023
- Moeda: EUR
- Custos indirectos: 3 %
- IVA: 23 %

## I Instalações

### IG Gás

#### IGI Instalação interior

**IGI030** Ud Electroválvula.
Electroválvula automática de alumínio de 2" de diâmetro, pressão máxima de entrada de 1 bar, alimentação a 230 V, normalmente fechada, para ligação a sistemas mecânicos de ventilação e/ou extracção de cozinhas profissionais.
Inclui: Colocação e fixação da electroválvula. Montagem, ligação e verificação do seu correcto funcionamento.
Critério de medição de projecto: Número de unidades previstas, segundo documentação gráfica de Projecto.
Critério de medição de obra: Medir-se-á o número de unidades realmente executadas segundo especificações de Projecto.

| Código | Un | Descrição | Rendimento | Preço | Importância |
|---|---|---|---|---|---|
| mt43cpt040r | Ud | Electroválvula automática de alumínio de 2" de diâmetro, pressão máxima de entrada de 1 bar, alimentação a 230 V, normalmente fechada. (material) | 1 | 213.01 | 213.010 |
| mo010 | h | Oficial de 1ª instalador de gás. (mão de obra) | 0.17 | 22.91 | 3.895 |
| mo109 | h | Ajudante de instalador de gás. (mão de obra) | 0.17 | 21.71 | 3.691 |
| % | % | Custos directos complementares | 2 % | 220.596 | 4.412 |
|  |  | Custos directos |  |  | 225.008 |

## Recursos

**mt43cpt040r** Ud Electroválvula automática de alumínio de 2" de diâmetro
Dados técnicos: Custo energético 98.562 MJ; Emissão de CO2 7.324 kg
Resíduos:
- embalagem: re150101 Embalagens de papel e cartão. (componente de resíduo); rendimento 0.086 kg; Código LER 15 01 01; Massa do elemento 1 kg; Volume 0.001333 m3
