# Projector sobre calha electrificada monofásica "LLEDÓ"

- Propriedade do ficheiro: CYPE Ingenieros S.A.
- Formato: FIEBDC-3/2016
- Programa: Gerador de preços para construção civil. CYPE Ingenieros, S.A.
- Data: 21/10/2021
- Moeda: EUR
- Custos indirectos: 3 %
- IVA: 23 %

## I Instalações

### II Iluminação

#### III Instalação interior

**III216** Ud Projector sobre calha electrificada monofásica "LLEDÓ".
Projector de alumínio injectado, de cor preto, com haste de alumínio anodizado acabamento brilhante e compartimento eléctrico de composto termoplástico, não regulável, série Carso CSH Retail, referência 81151PV9300PPOX "LLEDÓ", de 16 W, alimentação a 220/240 V e 50-60 Hz, de 67 de diâmetro e 145 mm de altura, com lâmpada LED não substituível LED930+, temperatura de cor 3000 K, óptica formada por reflector de alto rendimento, feixe de luz intensivo 15°, índice de reprodução cromática maior de 95, fluxo luminoso 742 lúmens, grau de protecção IP20. Instalação sobre calha electrificada monofásica.
Inclui: Marcação. Montagem, ligação e verificação do seu correcto funcionamento.
Critério de medição de projecto: Número de unidades previstas, segundo documentação gráfica de Projecto.
Critério de medição de obra: Medir-se-á o número de unidades realmente executadas segundo especificações de Projecto.
Critérios considerados na determinação do preço da unidade de obra: O preço não inclui a calha electrificada monofásica.

| Código | Un | Descrição | Rendimento | Preço | Importância |
|---|---|---|---|---|---|
| mt34lle230a | Ud | Projector para calha electrificada monofásica, de alumínio injectado, de cor preto, com haste de alumínio anodizado acabamento brilhante e compartimento eléctrico de composto termoplástico, não regulável, série Carso CSH Retail, referência 81151PV9300PPOX "LLEDÓ", de 16 W, alimentação a 220/240 V e 50-60 Hz, de 67 de diâmetro e 145 mm de altura, com lâmpada LED não substituível LED930+, temperatura de cor 3000 K, óptica formada por reflector de alto rendimento, feixe de luz intensivo 15°, índice de reprodução cromática maior de 95, fluxo luminoso 742 lúmens, grau de protecção IP20. (material) | 1 | 153.83 | 153.830 |
| mo003 | h | Oficial de 1ª electricista. (mão de obra) | 0.1 | 19.73 | 1.973 |
| mo102 | h | Ajudante de electricista. (mão de obra) | 0.1 | 18.7 | 1.870 |
| % | % | Custos directos complementares | 2 % | 157.673 | 3.153 |
|  |  | Custos directos |  |  | 160.826 |
