# Caixilharia de alumínio anodizado natural para porta de batente com chapa opaca, perfis para uma ou duas folhas, série S-40x20, com marca de qualidade EWAA-EURAS (QUALANOD)

- Propriedade do ficheiro: CYPE INGENIEROS, S.A.
- Formato: FIEBDC-3/2002
- Moeda: EUR
- Custos indirectos: 3.00 %
- IVA: 23.00 %

**LPI020** m² Caixilharia de alumínio anodizado natural para porta de batente com chapa opaca, perfis para uma ou duas folhas, série S-40x20, com marca de qualidade EWAA-EURAS (QUALANOD).
Fornecimento e montagem de caixilharia de alumínio anodizado natural para porta de batente com chapa opaca, perfis para uma ou duas folhas, série S-40x20, com marca de qualidade EWAA-EURAS (QUALANOD); composta por perfis extrudidos formando aros e folhas de 1,5 mm de espessura mínima em perfis estruturais, ferragens de pendurar e abertura, parafusos de aço inoxidável, elementos de estanquidade, acessórios e ferramentas de mecanização homologadas. Inclusive p/p de ganchos de fixação, enchimento perimetral de juntas através de um cordão de silicone neutro, fechadura triangular, grelhas de ventilação e ajuste final em obra. Totalmente montada.
Inclui: Marcação de pontos de fixação e aprumo do aro. Fixação do aro ao paramento. Vedação de juntas. Colocação da porta de inspecção. Colocação de ferragens de fecho e acessórios.
Critério de medição de projecto: Superfície da abertura a fechar, medida segundo documentação gráfica de Projecto.
Critério de medição de obra: Medir-se-á, com as dimensões da abertura, a superfície realmente executada segundo especificações de Projecto.

| Código | Un | Descrição | Rendimento | Preço | Importância |
|---|---|---|---|---|---|
| mt25pfb011a | m² | Caixilharia de alumínio anodizado natural para porta de batente com chapa opaca, perfis para uma ou duas folhas, série S-40x20, com marca de qualidade EWAA-EURAS (QUALANOD), inclusive p/p de fechadura triangular e grelhas de ventilação. (material) | 1.000 | 135.00 | 135.00 |
| mo020 | h | Oficial de 1ª construção. (mão de obra) | 0.172 | 16.85 | 2.90 |
| mo077 | h | Ajudante de construção. (mão de obra) | 0.172 | 16.45 | 2.83 |
| % | % | Custos directos complementares | 2 % | 140.73 | 2.81 |
|  |  | Custos directos |  |  | 143.54 |
