# Caixilho metálico para porta de correr de madeira

- Propriedade do ficheiro: CYPE Ingenieros S.A.
- Formato: FIEBDC-3/2016
- Programa: Gerador de preços para construção civil. CYPE Ingenieros, S.A.
- Data: 10/06/2024
- Moeda: EUR
- Custos indirectos: 3 %
- IVA: 23 %

## L Vãos

### LP Portas interiores

#### LPM De madeira

**LPM020** Ud Caixilho metálico para porta de correr de madeira.
Caixilho metálico de chapa ondulada, preparado para alojar a folha de uma porta de correr simples, de madeira, de 60x200 cm e 4 cm de espessura máxima de folha, com malha metálica, de maior altura e largura que o caixilho, para o reforço do encontro entre o caixilho e a parede, fixada ao caixilho com clipes; colocação em parede de alvenaria para revestir com argamassa ou com gesso, de 9 cm de espessura total, incluindo a alvenaria e o revestimento.
Inclui: Montagem e colocação do caixilho com os distanciadores nos seus alojamentos. Nivelamento e fixação à parede com pontos de argamassa ou gesso. Fixação sobre o pavimento através de aparafusamento. Enchimento das juntas. Fixação da malha ao caixilho através de clipes.
Critério de medição de projecto: Número de unidades previstas, segundo documentação gráfica de Projecto.
Critério de medição de obra: Medir-se-á o número de unidades realmente executadas segundo especificações de Projecto.

| Código | Un | Descrição | Rendimento | Preço | Importância |
|---|---|---|---|---|---|
| mt22amy010aaa | Ud | Caixilho metálico de chapa ondulada, preparado para alojar a folha de uma porta de correr simples, de madeira, de 60x200 cm e 4 cm de espessura máxima de folha, com malha metálica, de maior altura e largura que o caixilho, para o reforço do encontro entre o caixilho e a parede e clipes para fixação ao caixilho; para colocar em parede de alvenaria para revestir com argamassa ou com gesso, de 9 cm de espessura total, incluindo a alvenaria e o revestimento; com calha superior, guia inferior e acessórios. (material) | 1 | 192.06 | 192.060 |
| mo020 | h | Oficial de 1ª construção. (mão de obra) | 1 | 22.68 | 22.680 |
| mo077 | h | Ajudante de construção. (mão de obra) | 1 | 22.13 | 22.130 |
| % | % | Custos directos complementares | 2 % | 236.870 | 4.737 |
|  |  | Custos directos |  |  | 241.607 |
