# Isolamento térmico sob laje

- Propriedade do ficheiro: CYPE INGENIEROS, S.A.
- Formato: FIEBDC-3/2002
- Moeda: EUR
- Custos indirectos: 3.00 %
- IVA: 23.00 %

**NAD010** m² Isolamento térmico sob laje, formado por painel semi-rígido de lã mineral, segundo EN 13162, não revestido, de 80 mm de espessura, resistência térmica 2,25 m²°C/W, condutibilidade térmica 0,035 W/(m°C), colocado topo a topo e fixado mecanicamente.
Isolamento térmico sob laje, formado por painel semi-rígido de lã mineral, segundo EN 13162, não revestido, de 80 mm de espessura, resistência térmica 2,25 m²°C/W, condutibilidade térmica 0,035 W/(m°C), colocado topo a topo e fixado mecanicamente.
Inclui: Limpeza e preparação da superfície suporte. Implantação e corte do isolamento. Colocação do isolamento. Fixação do isolamento.
Critério de medição de projecto: Superfície medida segundo documentação gráfica de Projecto.
Critério de medição de obra: Medir-se-á a superfície realmente executada segundo especificações de Projecto.

| Código | Un | Descrição | Rendimento | Preço | Importância |
|---|---|---|---|---|---|
| mt16lra020bgu | m² | Painel semi-rígido de lã mineral, segundo EN 13162, não revestido, de 80 mm de espessura, resistência térmica 2,25 m²°C/W, condutibilidade térmica 0,035 W/(m°C), Euroclasse A1 de reacção ao fogo segundo NP EN 13501-1. (material) | 1.050 | 10.20 | 10.71 |
| mt16aaa021a | Ud | Bucha de expansão e prego de polipropileno, com aro de estanquidade, para fixação mecânica de painéis isolantes. (material) | 3.000 | 0.08 | 0.24 |
| mo054 | h | Oficial de 1ª montador de isolamentos. (mão de obra) | 0.120 | 19.38 | 2.33 |
| mo101 | h | Ajudante de montador de isolamentos. (mão de obra) | 0.120 | 18.40 | 2.21 |
| % | % | Custos directos complementares | 2 % | 15.49 | 0.31 |
|  |  | Custos directos |  |  | 15.80 |
