# Cinta autocolante

- Propriedade do ficheiro: CYPE INGENIEROS, S.A.
- Formato: FIEBDC-3/2002
- Moeda: EUR
- Custos indirectos: 3.00 %
- IVA: 23.00 %

**NAP006** m Cinta autocolante, elástica e estanque de neopreno de célula fechada, de 10 mm de espessura e 70 mm de largura, colocada em todo o perímetro da estrutura autoportante de placas, para garantir a sua dessolidarização e optimizar o isolamento acústico.
Fornecimento e colocação em todo o perímetro da estrutura autoportante de placas de cinta autocolante, elástica e estanque de neopreno de célula fechada, de 10 mm de espessura e 70 mm de largura, resistência térmica 0,077 m²°C/W, condutibilidade térmica 0,037 W/(m°C), para garantir a sua dessolidarização e optimizar o isolamento acústico. Incluindo cortes.
Inclui: Colocação das bandas elásticas na base e nos laterais. Colocação das bandas elásticas no encontro da estrutura autoportante com a laje superior.
Critério de medição de projecto: Comprimento medido segundo documentação gráfica de Projecto.
Critério de medição de obra: Medir-se-á o comprimento realmente executado segundo especificações de Projecto.

| Código | Un | Descrição | Rendimento | Preço | Importância |
|---|---|---|---|---|---|
| mt16pdg045c | m | Cinta autocolante, elástica e estanque de neopreno de célula fechada, de 10 mm de espessura e 70 mm de largura, resistência térmica 0,077 m²°C/W, condutibilidade térmica 0,037 W/(m°C). (material) | 1.100 | 0.28 | 0.31 |
| mo113 | h | Operário não qualificado construção. (mão de obra) | 0.051 | 15.82 | 0.81 |
| % | % | Custos directos complementares | 2 % | 1.12 | 0.02 |
|  |  | Custos directos |  |  | 1.14 |
