# Junta de dilatação em cobertura plana acessível, não ventilada. Impermeabilização com lâminas de PVC

- Propriedade do ficheiro: CYPE Ingenieros S.A.
- Formato: FIEBDC-3/2016
- Programa: Gerador de preços para construção civil. CYPE Ingenieros, S.A.
- Data: 25/09/2024
- Moeda: EUR
- Custos indirectos: 3 %
- IVA: 23 %

## Q Coberturas

### QA Planas acessíveis, não ventiladas

#### QAF Pontos singulares

**QAF012** m Junta de dilatação em cobertura plana acessível, não ventilada. Impermeabilização com lâminas de PVC.
Junta de dilatação em cobertura plana acessível, não ventilada, com pavimento flutuante isolante, tipo invertida, sem isolante térmico adicional. Impermeabilização: banda de reforço de lâmina impermeabilizante flexível de PVC-P, (fv), de 1,2 mm de espessura, com armadura de véu de fibra de vidro, e com resistência à intempérie, colocada solta sobre a camada separadora, formando um fole sem aderir na zona da junta; fundo de juntas para vedação em cordões de polietileno expandido, de 25 mm de diâmetro; e banda de acabamento de lâmina impermeabilizante flexível de PVC-P, (fv), de 1,2 mm de espessura, com armadura de véu de fibra de vidro, e com resistência à intempérie fixada com sobreposição através de soldadura térmica à impermeabilização contínua da cobertura, formando um fole sem aderir na zona da junta, sobre o cordão de enchimento.
Inclui: Limpeza e preparação da superfície. Colocação da banda de reforço. Colocação do cordão de enchimento no interior da junta. Colocação da banda de acabamento.
Critério de medição de projecto: Comprimento medido em projecção horizontal, segundo documentação gráfica de Projecto.
Critério de medição de obra: Medir-se-á, em projecção horizontal, o comprimento realmente executado segundo especificações de Projecto.

| Código | Un | Descrição | Rendimento | Preço | Importância |
|---|---|---|---|---|---|
| mt15dac010c | m² | Lâmina impermeabilizante flexível de PVC-P, (fv), de 1,2 mm de espessura, com armadura de véu de fibra de vidro, e com resistência à intempérie, segundo EN 13956. (material) | 1 | 10.92 | 10.920 |
| mt15sja030cd | m | Fundo de juntas para vedação em cordões de polietileno expandido, de 25 mm de diâmetro, para limitar a profundidade da junta de dilatação. (material) | 1.05 | 0.4 | 0.420 |
| mo029 | h | Oficial de 1ª aplicador de lâminas impermeabilizantes. (mão de obra) | 0.122 | 22.68 | 2.767 |
| mo067 | h | Ajudante de aplicador de lâminas impermeabilizantes. (mão de obra) | 0.122 | 22.13 | 2.700 |
| % | % | Custos directos complementares | 2 % | 16.807 | 0.336 |
|  |  | Custos directos |  |  | 17.143 |

Resíduos:
- colocação: mt15dac010c; factor de resíduo 0.0434167
- colocação: mt15sja030cd; factor de resíduo 0.044

## Recursos

**mt15dac010c** m² Lâmina impermeabilizante flexível de PVC-P
Dados técnicos: Custo energético 123.245 MJ; Emissão de CO2 4.400 kg; Código LER 17 06 04; Massa do elemento 1.5 kg; Volume 0.0025 m3
Resíduos:
- embalagem: re170203 Plástico. (componente de resíduo); rendimento 0.026 kg; Código LER 17 02 03; Massa do elemento 1 kg; Volume 0.001667 m3

**mt15sja030cd** m Fundo de juntas para vedação em cordões de polietileno expandido
Dados técnicos: Custo energético 10.093 MJ; Emissão de CO2 0.091 kg; Código LER 17 02 03; Massa do elemento 0.034 kg; Volume 0.000057 m3
Resíduos:
- embalagem: re170201 Madeira. (componente de resíduo); rendimento 0.04 kg; Código LER 17 02 01; Massa do elemento 1 kg; Volume 0.000909 m3
