# Encontro de cobertura com sumidouro de saída vertical para sistema de drenagem sifónica, sistema Akasison "JIMTEN"

- Propriedade do ficheiro: CYPE Ingenieros S.A.
- Formato: FIEBDC-3/2016
- Programa: Gerador de preços para construção civil. CYPE Ingenieros, S.A.
- Data: 10/06/2024
- Moeda: EUR
- Custos indirectos: 3 %
- IVA: 23 %

## Q Coberturas

### QA Planas acessíveis, não ventiladas

#### QAF Pontos singulares

**QAF035** Ud Encontro de cobertura com sumidouro de saída vertical para sistema de drenagem sifónica, sistema Akasison "JIMTEN".
Encontro de cobertura com sumidouro para sistema de drenagem sifónica de cobertura, composto por um sumidouro sifonado de polietileno, com lâmina impermeabilizante de PVC, calefaciente, sistema Akasison, modelo XL75 H PVC "JIMTEN", de saída vertical de 75 mm de diâmetro e grelha convexa, com o manguito conector, o tubagem vertical e a curva, todos do mesmo diâmetro que o sumidouro, totalmente colado à lâmina.
Inclui: Limpeza e preparação da superfície. Colocação do sumidouro.
Critério de medição de projecto: Número de unidades previstas, segundo documentação gráfica de Projecto.
Critério de medição de obra: Medir-se-á o número de unidades realmente executadas segundo especificações de Projecto.

| Código | Un | Descrição | Rendimento | Preço | Importância |
|---|---|---|---|---|---|
| mt11aka011kj | Ud | Sumidouro sifonado de polietileno, com lâmina impermeabilizante de PVC, calefaciente, sistema Akasison, modelo XL75 H PVC "JIMTEN", de saída vertical de 75 mm de diâmetro e grelha convexa, segundo NP EN 1253. (material) | 1 | 485.05 | 485.050 |
| mt11aka030 | Ud | Manguito conector de polietileno de alta densidade (PEAD/HDPE), de 75 mm de diâmetro exterior, para sumidouro sifonado, sistema Akasison "JIMTEN". (material) | 1 | 10 | 10.000 |
| mt11aka040fa | m | Tubagem temperada através de tratamento térmico adicional, de polietileno de alta densidade (PEAD/HDPE), de 75 mm de diâmetro exterior e 3 mm de espessura, sistema Akasison "JIMTEN", em tramos de 5 m de comprimento. (material) | 0.8 | 7 | 5.600 |
| mt11aka050e | Ud | Curva 90° de polietileno de alta densidade (PEAD/HDPE), de 75 mm de diâmetro exterior e 3 mm de espessura, sistema Akasison "JIMTEN". (material) | 1 | 4 | 4.000 |
| mo029 | h | Oficial de 1ª aplicador de lâminas impermeabilizantes. (mão de obra) | 0.68 | 22.68 | 15.422 |
| mo067 | h | Ajudante de aplicador de lâminas impermeabilizantes. (mão de obra) | 0.68 | 22.13 | 15.048 |
| % | % | Custos directos complementares | 2 % | 535.120 | 10.702 |
|  |  | Custos directos |  |  | 545.822 |

Resíduos:
- colocação: mt11aka011kj; factor de resíduo 0.0165
- colocação: mt11aka030; factor de resíduo 0.0271
- colocação: mt11aka040fa; factor de resíduo 0.02744
- colocação: mt11aka050e; factor de resíduo 0.0275

## Recursos

**mt11aka011kj** Ud Sumidouro sifonado de polietileno
Dados técnicos: Custo energético 1.379 MJ; Emissão de CO2 0.103 kg; Código LER 17 02 03; Massa do elemento 0.014 kg; Volume 0.000023 m3
Resíduos:
- embalagem: re150101 Embalagens de papel e cartão. (componente de resíduo); rendimento 0.042 kg; Código LER 15 01 01; Massa do elemento 1 kg; Volume 0.001333 m3

**mt11aka030** Ud Manguito conector de polietileno de alta densidade (PEAD/HDPE)
Dados técnicos: Custo energético 0.988 MJ; Emissão de CO2 0.078 kg; Código LER 17 02 03; Massa do elemento 0.01 kg; Volume 0.000017 m3
Resíduos:
- embalagem: re150101 Embalagens de papel e cartão; rendimento 0.035 kg

**mt11aka040fa** m Tubagem temperada através de tratamento térmico adicional
Dados técnicos: Custo energético 67.816 MJ; Emissão de CO2 3.367 kg; Código LER 17 02 03; Massa do elemento 0.7 kg; Volume 0.001167 m3

**mt11aka050e** Ud Curva 90° de polietileno de alta densidade (PEAD/HDPE)
Dados técnicos: Custo energético 28.114 MJ; Emissão de CO2 1.425 kg; Código LER 17 02 03; Massa do elemento 0.29 kg; Volume 0.000483 m3
Resíduos:
- embalagem: re150101 Embalagens de papel e cartão; rendimento 0.035 kg
