# Placa de fibrocimento sem amianto com adaptador para clarabóia, para cobertura inclinada, com uma pendente maior que 10%

- Propriedade do ficheiro: CYPE INGENIEROS, S.A.
- Formato: FIEBDC-3/2002
- Moeda: EUR
- Custos indirectos: 3.00 %
- IVA: 23.00 %

**QUC012** Ud Placa de fibrocimento sem amianto com adaptador para clarabóia, para cobertura inclinada, com uma pendente maior que 10%.
Placa de fibrocimento sem amianto com adaptador para clarabóia, cor verde, com ferragens, colocada sobre as placas, com uma sobreposição mínima de 10 cm, para cobertura inclinada, com uma pendente maior que 10%. Inclusive acessórios de fixação às placas.
Inclui: Marcação e colocação das peças especiais sobre as placas de cobertura. Fixação das peças às placas.
Critério de medição de projecto: Número de unidades previstas, segundo documentação gráfica de Projecto.
Critério de medição de obra: Medir-se-á o número de unidades realmente executadas segundo especificações de Projecto.

| Código | Un | Descrição | Rendimento | Preço | Importância |
|---|---|---|---|---|---|
| mt13eur070W | Ud | Placa de fibrocimento sem amianto com adaptador para clarabóia cor verde, com ferragens. Segundo EN 494. (material) | 1.000 | 23.32 | 23.32 |
| mo051 | h | Oficial de 1ª montador de painéis metálicos. (mão de obra) | 0.252 | 17.77 | 4.48 |
| mo098 | h | Ajudante de montador de painéis metálicos. (mão de obra) | 0.151 | 16.81 | 2.54 |
| % | % | Custos directos complementares | 2 % | 30.34 | 0.61 |
|  |  | Custos directos |  |  | 30.95 |
