# Revestimento com ladrilhos de grés porcelânico de grande formato

- Propriedade do ficheiro: CYPE INGENIEROS, S.A.
- Formato: FIEBDC-3/2002
- Moeda: EUR
- Custos indirectos: 3.00 %
- IVA: 23.00 %

**RCG070** m² Revestimento com ladrilhos de grés porcelânico de grande formato, Lámina Porcelánica Techlam® "LEVANTINA", de 3000x1000 mm e 3 mm de espessura, série Basic, modelo Antracita, acabamento brilho, assentes com cimento cola melhorado, C2 TE, com deslizamento reduzido e tempo de colocação ampliado, cinzento, utilizando a técnica da dupla colagem, sobre camada de regularização (não incluída neste preço).
Fornecimento e colocação de revestimento com ladrilhos de grés porcelânico de grande formato, Lámina Porcelánica Techlam® "LEVANTINA", de 3000x1000 mm e 3 mm de espessura, série Basic, modelo Antracita, acabamento brilho, colocados em camada fina, sobre camada de regularização (não incluída neste preço), utilizando a técnica da dupla colagem com cimento cola melhorado, C2 TE, com deslizamento reduzido e tempo de colocação ampliado, cinzento; e enchimento de juntas com argamassa de juntas cimentosa, CG1, para junta aberta (entre 3 e 15 mm), com a mesma tonalidade das peças. Incluindo p/p de marcação, cortes, peças especiais, formação e vedação de juntas de movimento, tratamento de pontos singulares e encontros com aberturas de caixilharia, acabamento e limpeza final.
Inclui: Marcação de níveis e disposição de ladrilhos. Colocação de peças e cruzetas, espalhando o material ligante de agarre. Remoção de cruzetas. Formação de juntas de movimento. Tratamento de pontos singulares. Enchimento de juntas dos ladrilhos. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt12pcl020aaab | m² | Ladrilho de grés porcelânico de grande formato, Lámina Porcelánica Techlam® "LEVANTINA", de 3000x1000 mm e 3 mm de espessura, série Basic, modelo Antracita, acabamento brilho. (material) | 1.050 | 24.57 | 25.80 |
| mt09mcr021q | kg | Cimento cola melhorado, C2 TE, com deslizamento reduzido e tempo de colocação ampliado, segundo NP EN 12004, cor cinzento. (material) | 4.000 | 0.60 | 2.40 |
| mt09mcr060a | kg | Argamassa de juntas cimentosa, CG1, para junta aberta entre 3 e 15 mm, segundo EN 13888. (material) | 0.300 | 0.70 | 0.21 |
| mo014 | h | Oficial de 1ª montador de revestimentos cerâmicos. (mão de obra) | 0.476 | 17.41 | 8.29 |
| mo081 | h | Ajudante de montador de revestimentos cerâmicos. (mão de obra) | 0.476 | 16.45 | 7.83 |
| % | % | Custos directos complementares | 2 % | 44.53 | 0.89 |
|  |  | Custos directos |  |  | 45.42 |
