# Lacagem

- Propriedade do ficheiro: CYPE Ingenieros S.A.
- Formato: FIEBDC-3/2016
- Programa: Gerador de preços para construção civil. CYPE Ingenieros, S.A.
- Data: 24/10/2023
- Moeda: EUR
- Custos indirectos: 3 %
- IVA: 23 %

## R Revestimentos

### RM Pinturas e tratamentos em madeira

#### RML Lacas

**RML010** m² Lacagem.
Aplicação manual de duas demãos de laca nitrocelulósica para interior, cor branca, acabamento mate, diluída com 20% a 30% de dissolvente, (rendimento: 0,09 l/m² cada demão); aplicação prévia de uma demão de primário tapa-poros, diluída com 20% a 30% de dissolvente, (rendimento: 0,09 l/m²), sobre superfície de guarda de madeira, em interiores. Inclusive lixadela.
Critérios considerados na determinação do preço da unidade de obra: O preço inclui a protecção dos elementos da envolvente que possam ser afectados durante os trabalhos.
Inclui: Preparação e limpeza da superfície suporte. Aplicação de uma demão de primário. Aplicação de duas demãos de acabamento.
Critério de medição de projecto: Superfície medida segundo documentação gráfica de Projecto, sem descontar aberturas, considerando a superfície que contêm, definida pelas suas dimensiones máximas, numa só face.
Critério de medição de obra: Medir-se-á a superfície realmente executada segundo especificações de Projecto, numa só face, considerando a superfície que contêm, definida pelas suas dimensiones máximas.

| Código | Un | Descrição | Rendimento | Preço | Importância |
|---|---|---|---|---|---|
| mt27lwa020 | l | Dissolvente especial para lacas. (material) | 0.07 | 3.74 | 0.262 |
| mt27tma020a | l | Primário tapa-poros. (material) | 0.09 | 23.63 | 2.127 |
| mt27lni010f | l | Laca nitrocelulósica para interior, cor branca, acabamento mate. (material) | 0.18 | 28.94 | 5.209 |
| mo038 | h | Oficial de 1ª pintor. (mão de obra) | 0.2 | 22.29 | 4.458 |
| mo076 | h | Ajudante de pintor. (mão de obra) | 0.2 | 21.75 | 4.350 |
| % | % | Custos directos complementares | 2 % | 16.406 | 0.328 |
|  |  | Custos directos |  |  | 16.734 |

Resíduos:
- colocação: mt27lwa020 Dissolvente especial para lacas; factor de resíduo 0.055

## Recursos

**mt27lwa020** l Dissolvente especial para lacas
Dados técnicos: Custo energético 106.374 MJ; Emissão de CO2 15.707 kg; Código LER 08 01 21; Massa do elemento 1.06 kg; Volume 0.001178 m3
Resíduos:
- embalagem: re150104 Embalagens de metal. (componente de resíduo); rendimento 0.038 kg; Código LER 15 01 04; Massa do elemento 1 kg; Volume 0.001667 m3
