# Traçado de linhas de jogo em pista de badminton, sobre pavimento vinílico desportivo indoor, com tinta de poliuretano

- Propriedade do ficheiro: CYPE INGENIEROS, S.A.
- Formato: FIEBDC-3/2002
- Moeda: EUR
- Custos indirectos: 3.00 %
- IVA: 23.00 %

**RSH100** Ud Traçado de linhas de jogo em pista de badminton, sobre pavimento vinílico desportivo indoor, com tinta de poliuretano.
Fornecimento e aplicação, sobre pavimento vinílico desportivo indoor, de tinta de poliuretano, para a marcação das linhas de jogo em pista de badminton. Incluindo p/p de limpeza prévia do pó existente na sua superfície, marcação e colocação de fita adesiva no pavimento a ambos os lados das linhas de jogo.
Inclui: Limpeza geral da superfície suporte. Marcação. Colocação de guias. Aplicação da tinta.
Critério de medição de projecto: Número de unidades previstas, segundo documentação gráfica de Projecto.
Critério de medição de obra: Medir-se-á o número de unidades realmente executadas segundo especificações de Projecto.

| Código | Un | Descrição | Rendimento | Preço | Importância |
|---|---|---|---|---|---|
| mt27pdj030 | kg | Tinta de poliuretano para traçado de linhas de jogo sobre pavimento vinílico desportivo indoor, para aplicar com pincel. (material) | 2.000 | 6.50 | 13.00 |
| mt27wav020a | m | Fita adesiva de pintor. (material) | 120.000 | 0.10 | 12.00 |
| mo026 | h | Oficial de 1ª instalador de revestimentos flexíveis. (mão de obra) | 2.527 | 17.19 | 43.44 |
| mo064 | h | Ajudante de instalador de revestimentos flexíveis. (mão de obra) | 2.527 | 16.81 | 42.48 |
| % | % | Custos directos complementares | 2 % | 110.92 | 2.22 |
|  |  | Custos directos |  |  | 113.14 |
