# Marcação e sinalização de pistas desportivas indoor, com tinta de poliuretano

- Propriedade do ficheiro: CYPE Ingenieros S.A.
- Formato: FIEBDC-3/2016
- Programa: Gerador de preços para construção civil. CYPE Ingenieros, S.A.
- Data: 25/09/2024
- Moeda: EUR
- Custos indirectos: 3 %
- IVA: 23 %

## R Revestimentos

### RS Pavimentos

#### RSH Desportivos indoor

**RSH150** Ud Marcação e sinalização de pistas desportivas indoor, com tinta de poliuretano.
Marcação e sinalização de campo de ténis, sobre pavimento desportivo indoor multicamada, com linhas de 5 cm de largura, contínuas ou descontínuas, através da aplicação com trincha ou rolo de tinta de poliuretano, elástica, bicomponente, acabamento acetinado semi-brilhante, cor vermelho, segundo as normas federativas.
Inclui: Preparação da superfície. Execução da marcação.
Critério de medição de projecto: Número de unidades previstas, segundo documentação gráfica de Projecto.
Critério de medição de obra: Medir-se-á o número de unidades realmente executadas segundo especificações de Projecto.

| Código | Un | Descrição | Rendimento | Preço | Importância |
|---|---|---|---|---|---|
| mt27ppc020b | kg | Tinta de poliuretano, elástica, bicomponente, acabamento acetinado semi-brilhante, cor vermelho, resistente aos raios UV, à intempérie e à abrasão. (material) | 5.5 | 75.25 | 413.875 |
| mt27wav020a | m | Fita adesiva de pintor, de 25 mm de largura. (material) | 300 | 0.1 | 30.000 |
| mo038 | h | Oficial de 1ª pintor. (mão de obra) | 6.5 | 22.68 | 147.420 |
| mo076 | h | Ajudante de pintor. (mão de obra) | 6.5 | 22.13 | 143.845 |
| % | % | Custos directos complementares | 2 % | 735.140 | 14.703 |
|  |  | Custos directos |  |  | 749.843 |

Resíduos:
- colocação: mt27ppc020b; factor de resíduo 0.0275
- colocação: mt27wav020a Fita adesiva de pintor, de 25 mm de largura; factor de resíduo 0.0441176

## Recursos

**mt27ppc020b** kg Tinta de poliuretano
Dados técnicos: Custo energético 28.330 MJ; Emissão de CO2 1.266 kg; Código LER 08 01 11; Massa do elemento 1 kg; Volume 0.001111 m3
Resíduos:
- embalagem: re170203 Plástico. (componente de resíduo); rendimento 0.045 kg; Código LER 17 02 03; Massa do elemento 1 kg; Volume 0.001667 m3

**mt27wav020a** m Fita adesiva de pintor, de 25 mm de largura
Dados técnicos: Custo energético 0.002 MJ; Emissão de CO2 0.003 kg; Código LER 20 01 01; Massa do elemento 0.0034 kg; Volume 0.000005 m3
