# Rodapé semi-rígido de PVC expandido, de 80 mm de altura, fixado com cola

- Propriedade do ficheiro: CYPE INGENIEROS, S.A.
- Formato: FIEBDC-3/2002
- Moeda: EUR
- Custos indirectos: 3.00 %
- IVA: 23.00 %

**RSS100** m Rodapé semi-rígido de PVC expandido, de 80 mm de altura, fixado com cola.
Rodapé semi-rígido de PVC expandido, de 80 mm de altura e 5 mm de espessura, cor. Incluindo limpeza e preparação da superfície suporte, marcação e fixação do rodapé com adesivo.
Inclui: Limpeza e preparação da superfície suporte. Marcação. Corte, colocação e fixação do rodapé.
Critério de medição de projecto: Comprimento medido segundo documentação gráfica de Projecto, sem incluir vãos de portas. Não foi incrementada a medição por perdas, uma vez que na composição se considerou 5% a mais.
Critério de medição de obra: Medir-se-á o comprimento realmente executado segundo especificações de Projecto.

| Código | Un | Descrição | Rendimento | Preço | Importância |
|---|---|---|---|---|---|
| mt18dww020a | l | Cola de cloropreno, de base solvente monocomponente. (material) | 0.080 | 5.43 | 0.43 |
| mt18rpv020b | m | Rodapé semi-rígido de PVC expandido, de 80 mm de altura e 5 mm de espessura, cor, fornecida em tramos de 3 m de comprimento. (material) | 1.050 | 5.00 | 5.25 |
| mo026 | h | Oficial de 1ª instalador de revestimentos flexíveis. (mão de obra) | 0.120 | 18.85 | 2.26 |
| % | % | Custos directos complementares | 2 % | 7.94 | 0.16 |
|  |  | Custos directos |  |  | 8.10 |
