# Tecto falso contínuo de painéis de PVC

- Propriedade do ficheiro: CYPE Ingenieros S.A.
- Formato: FIEBDC-3/2016
- Programa: Gerador de preços para construção civil. CYPE Ingenieros, S.A.
- Data: 23/10/2024
- Moeda: EUR
- Custos indirectos: 3 %
- IVA: 23 %

## R Revestimentos

### RT Tectos falsos em interiores

#### RTV Contínuos, de PVC

**RTV020** m² Tecto falso contínuo de painéis de PVC.
Tecto falso contínuo suspenso, situado a uma altura menor de 4 m, constituído por: ESTRUTURA: perfis de aço galvanizado de 24x33x3700 mm com uma modulação de 70 cm e fixados à laje ou elemento suporte com varões e suspensões; PAINÉIS: painéis alveolares de PVC, sem ranhurado longitudinal, de 250x2550 mm e 8 mm de espessura, acabamento lacado, cor branca, fixados através de pinças de fixação de aço inoxidável aos perfis. Inclusive perfis de terminação, acessórios de suspensão e fixação, perfis de terminação e parafusos.
Inclui: Marcação dos eixos principais de suspensão. Fixação à laje ou elemento suporte e aprumo dos elementos de fixação. Nivelamento e suspensão dos perfis. Corte dos painéis. Encaixe das pinças nos painéis. Colocação dos painéis e dos perfis de terminação. Resolução de encontros e pontos singulares.
Critério de medição de projecto: Superfície medida entre paramentos, segundo documentação gráfica de Projecto, sem descontar aberturas para instalações.
Critério de medição de obra: Medir-se-á a superfície realmente executada segundo especificações de Projecto, sem descontar aberturas para instalações.

| Código | Un | Descrição | Rendimento | Preço | Importância |
|---|---|---|---|---|---|
| mt12pvc010ae | m² | Painel alveolar de PVC, sem ranhurado longitudinal, de 250x2550 mm e 8 mm de espessura, acabamento lacado, cor branca, Euroclasse B-s3, d0 de reacção ao fogo, segundo NP EN 13501-1, com o preço incrementado em 20% relativamente a perfis de terminação. (material) | 1.05 | 34.75 | 36.488 |
| mt12fpg040hj | m | Perfil primário T 24 24x33x3700 mm, cor branca, de aço galvanizado, segundo EN 13964. (material) | 1.43 | 0.61 | 0.872 |
| mt12pvc040a | Ud | Pinça de fixação de aço inoxidável, de 18x24x30 mm. (material) | 2.04 | 0.47 | 0.959 |
| mt12psg210a | Ud | Suspensão para tectos falsos suspensos. (material) | 0.714 | 0.36 | 0.257 |
| mt12psg210b | Ud | Seguro para a fixação da suspensão, em tectos falsos suspensos. (material) | 0.714 | 0.04 | 0.029 |
| mt12psg210c | Ud | Ligação superior para fixar o varão à suspensão, em tectos falsos suspensos. (material) | 0.714 | 0.56 | 0.400 |
| mt12psg190 | Ud | Varão de suspensão. (material) | 0.714 | 0.37 | 0.264 |
| mt12psg220 | Ud | Fixação composta por bucha e parafuso 5x27. (material) | 1.287 | 0.06 | 0.077 |
| mo015 | h | Oficial de 1ª montador de tectos falsos. (mão de obra) | 0.278 | 23.31 | 6.480 |
| mo082 | h | Ajudante de montador de tectos falsos. (mão de obra) | 0.103 | 22.13 | 2.279 |
| % | % | Custos directos complementares | 2 % | 48.105 | 0.962 |
|  |  | Custos directos |  |  | 49.067 |

Resíduos:
- colocação: mt12fpg040hj Perfil primário T 24 24x33x3700 mm, cor branca, de aço galvanizado, segundo EN 13964; factor de resíduo 0.0188

## Recursos

**mt12fpg040hj** m Perfil primário T 24 24x33x3700 mm, cor branca, de aço galvanizado, segundo EN 13964
Dados técnicos: Custo energético 62.797 MJ; Emissão de CO2 1.928 kg; Código LER 17 04 05; Massa do elemento 0.47 kg; Volume 0.000224 m3
Resíduos:
- embalagem: re170203 Plástico. (componente de resíduo); rendimento 0.005 kg; Código LER 17 02 03; Massa do elemento 1 kg; Volume 0.001667 m3
