# Salva-vidas para piscina, de plástico, cor laranja, com cabide, de 730 mm de diâmetro, de aço inoxidável AISI 304, acabamento polido brilhante

- Propriedade do ficheiro: CYPE INGENIEROS, S.A.
- Formato: FIEBDC-3/2002
- Moeda: EUR
- Custos indirectos: 3.00 %
- IVA: 23.00 %

**UPE070** Ud Salva-vidas para piscina, de plástico, cor laranja, com cabide, de 730 mm de diâmetro, de aço inoxidável AISI 304, acabamento polido brilhante.
Salva-vidas para piscina, de plástico, cor laranja, com cabide, de 730 mm de diâmetro, de aço inoxidável AISI 304, acabamento polido brilhante, inclusive parafusos borboleta. Totalmente montado e testado pela empresa instaladora.
Inclui: Montagem e fixação dos componentes.
Critério de medição de projecto: Número de unidades previstas, segundo documentação gráfica de Projecto.
Critério de medição de obra: Medir-se-á o número de unidades realmente executadas segundo especificações de Projecto.

| Código | Un | Descrição | Rendimento | Preço | Importância |
|---|---|---|---|---|---|
| mt47pep070b | Ud | Salva-vidas para piscina, de plástico, cor laranja, com cabide, de 730 mm de diâmetro, de aço inoxidável AISI 304, acabamento polido brilhante, inclusive parafusos borboleta. (material) | 1.000 | 264.19 | 264.19 |
| mo080 | h | Ajudante de montador. (mão de obra) | 0.200 | 18.40 | 3.68 |
| % | % | Custos directos complementares | 2 % | 267.87 | 5.36 |
|  |  | Custos directos |  |  | 273.23 |
