# Pavimento de ladrilhos cerâmicos de grés porcelânico

- Propriedade do ficheiro: CYPE INGENIEROS, S.A.
- Formato: FIEBDC-3/2002
- Moeda: EUR
- Custos indirectos: 3.00 %
- IVA: 23.00 %

**UXG020** m² Pavimento de ladrilhos cerâmicos de grés porcelânico, estilo cimento, série City "GRESPANIA", acabamento anti-deslizante, cor bege, 30x30 cm e 15 mm de espessura para exteriores, capacidade de absorção de água E<0,5%, grupo BIa, resistência ao deslizamento maior que 45, assentes com cimento cola melhorado, C2 cor cinzento, e enchimento de juntas com argamassa de juntas cimentosa melhorada, com absorção de água reduzida e resistência elevada à abrasão tipo CG 2 W A, cor branco, para juntas de 2 a 15 mm.
Fornecimento e colocação de pavimento de ladrilhos cerâmicos de grés porcelânico, estilo cimento, série City "GRESPANIA", acabamento anti-deslizante, cor bege, 30x30 cm e 15 mm de espessura, para exteriores, capacidade de absorção de água E<0,5%, grupo BIa, segundo NP EN 14411, com resistência ao deslizamento maior que 45 segundo ENV 12633, assentes com cimento cola melhorado, C2 cor cinzento, enchimento de juntas com argamassa de juntas cimentosa melhorada, com absorção de água reduzida e resistência elevada à abrasão tipo CG 2 W A, cor branco, para juntas de 2 a 15 mm, realizado sobre camada composta por base rígida de betão simples (C20/25 (X0(P); D25; S2; Cl 1,0)), de 20 cm de espessura, betonagem desde camião com espalhamento e vibração manual com régua vibradora de 3 m, com acabamento com pré-execução de mestras e nivelado executada segundo pendentes do projecto e colocado sobre solo de fundação com índice CBR > 5 (California Bearing Ratio), não incluído neste preço. Inclusive limpeza, juntas de dilatação e cortes a realizar para os ajustes aos bordos do confinamento ou às aberturas existentes no pavimento.
Inclui: Marcação dos níveis de acabamento. Espalhamento e compactação da base de betão. Limpeza e verificação do grau de humidade da base. Espalhamento da camada de regularização. Implantação da disposição das peças e juntas de movimento. Aplicação da cola. Colocação dos ladrilhos com a ponta da colher de pedreiro. Formação de juntas de fracionamento, perimetrais e estruturais. Enchimento das juntas. Eliminação e limpeza do material sobrante. Limpeza final do pavimento.
Critério de medição de projecto: Superfície medida em projecção horizontal, segundo documentação gráfica de Projecto. Não se tiveram em conta os desperdícios como factor de influência para incrementar a medição, uma vez que na composição foi considerada uma percentagem de rupturas geral.
Critério de medição de obra: Medir-se-á, em projecção horizontal, a superfície realmente executada segundo especificações de Projecto.

| Código | Un | Descrição | Rendimento | Preço | Importância |
|---|---|---|---|---|---|
| mt10hmf020fa | m³ | Betão simples C20/25 (X0(P); D25; S2; Cl 1,0), fabricado em central, segundo NP EN 206-1. (material) | 0.210 | 93.72 | 19.68 |
| mt09mcr300b | m³ | Areia-cimento, sem aditivos, com 250 kg/m³ de cimento Portland CEM II/B-L 32,5 R e areia granítica, elaborado em obra. (material) | 0.040 | 60.05 | 2.40 |
| mt09mcr021m | kg | Cimento cola melhorado, C2 segundo NP EN 12004, cor cinzento. (material) | 6.000 | 0.41 | 2.46 |
| mt18bgg011as | m² | Ladrilho cerâmico de grés porcelânico, estilo cimento, série City "GRESPANIA", acabamento anti-deslizante, cor bege, 30x30 cm e 15 mm de espessura, capacidade de absorção de água E<0,5%, grupo BIa, segundo NP EN 14411, resistência ao deslizamento maior que 45 segundo ENV 12633. (material) | 1.050 | 41.00 | 43.05 |
| mt09mcp020fE | kg | Argamassa de juntas cimentosa melhorada, com absorção de água reduzida e resistência elevada à abrasão tipo CG2 W A, segundo EN 13888, cor branca, para juntas de 2 a 15 mm, à base de cimento de alta resistência, quartzo, aditivos especiais, pigmentos e resinas sintéticas, para enchimento de juntas de todo tipo de peças cerâmicas. (material) | 0.050 | 0.78 | 0.04 |
| mq04dua020b | h | Dumper de descarga frontal de 2 t de carga útil. (equipamento) | 0.032 | 9.27 | 0.30 |
| mq06vib020 | h | Régua vibradora de 3 m. (equipamento) | 0.090 | 4.67 | 0.42 |
| mo023 | h | Oficial de 1ª ladrilhador. (mão de obra) | 0.314 | 18.85 | 5.92 |
| mo061 | h | Ajudante de ladrilhador. (mão de obra) | 0.314 | 18.40 | 5.78 |
| mo087 | h | Ajudante de construção de obra civil. (mão de obra) | 0.200 | 18.40 | 3.68 |
| % | % | Custos directos complementares | 2 % | 83.73 | 1.67 |
|  |  | Custos directos |  |  | 85.40 |
