# Pavimento técnico acessível "KLINKERTECH"

- Propriedade do ficheiro: CYPE INGENIEROS, S.A.
- Formato: FIEBDC-3/2002
- Moeda: EUR
- Custos indirectos: 3.00 %
- IVA: 23.00 %

**UXN040** m² Pavimento técnico acessível "KLINKERTECH", para exterior, composto por painéis cerâmicos autoportantes de 400x400 mm e 20 mm de espessura, de grés extrudido, com núcleo aligeirado através de células, série Volcano, cor Fuji, acabamento anti-deslizante, apoiados sobre pés reguláveis de polipropileno com carga mineral, de cor preto, com base redonda, modelo SRE-220/310 "KLINKERTECH", para alturas entre 220 e 310 mm.
Fornecimento e colocação de pavimento técnico acessível "KLINKERTECH", para exterior, formado por painéis cerâmicos autoportantes de 400x400 mm e 20 mm de espessura, de grés extrudido, com núcleo aligeirado através de células, série Volcano, cor Fuji, acabamento anti-deslizante, apoiados sobre pés reguláveis de polipropileno com carga mineral, de cor preto, com base redonda, modelo SRE-220/310 "KLINKERTECH", para alturas entre 220 e 310 mm, fixados à superfície de apoio através de parafusos. Incluindo p/p de preparação da superfície de apoio dos pedestais através de aspiração e limpeza de entulho, implantação e fixação dos pedestais ao pavimento e fixação do apoio do painel sobre o pedestal com poliuretano aplicado com pistola. Totalmente montado.
Inclui: Implantação dos eixos dos pedestais e marcação de níveis. Colocação, nivelação e fixação de pedestais.
Critério de medição de projecto: Superfície útil, medida segundo documentação gráfica de Projecto. Não foi incrementada a medição por perdas, uma vez que na composição se considerou 5% a mais.
Critério de medição de obra: Medir-se-á a superfície realmente executada segundo especificações de Projecto.

| Código | Un | Descrição | Rendimento | Preço | Importância |
|---|---|---|---|---|---|
| mt12pct030Ph | Ud | Pé regulável de polipropileno com carga mineral, de cor preto, com base redonda, modelo SRE-220/310 "KLINKERTECH", para alturas entre 220 e 310 mm. (material) | 3.000 | 6.74 | 20.22 |
| mt23ppb011 | Ud | Parafuso de aço 19/22 mm. (material) | 32.000 | 0.02 | 0.64 |
| mt13blw110a | Ud | Aerossol com 750 cm³ de espuma de poliuretano, de 25 kg/m³ de densidade, 150% de expansão, 18 N/cm² de resistência à tracção e 20 N/cm² de resistência à flexão, condutibilidade térmica 0,04 W/(m°C), estável de -40°C a 100°C; aplicável com pistola; segundo EN 13165. (material) | 0.100 | 9.20 | 0.92 |
| mt12klt010n | m² | Painéis cerâmicos autoportantes para o sistema de pavimento técnico acessível "KLINKERTECH", de 400x400 mm e 20 mm de espessura, de grés extrudido, com núcleo aligeirado através de células, série Volcano, cor Fuji, acabamento anti-deslizante. (material) | 1.050 | 44.01 | 46.21 |
| mo011 | h | Oficial de 1ª montador. (mão de obra) | 0.354 | 17.41 | 6.16 |
| mo080 | h | Ajudante de montador. (mão de obra) | 0.354 | 16.45 | 5.82 |
| % | % | Custos directos complementares | 2 % | 79.97 | 1.60 |
|  |  | Custos directos |  |  | 81.57 |
