# Escavação em galeria, com meios manuais

- Propriedade do ficheiro: CYPE INGENIEROS, S.A.
- Formato: FIEBDC-3/2002
- Moeda: EUR
- Custos indirectos: 3.00 %
- IVA: 23.00 %

## A Acondicionamento do terreno

### AD Movimento de terras em edificação

#### ADE Escavações

**ADE030** m³ Escavação em galeria, com meios manuais.
Escavação em galeria, em solo de argila semi-dura, com meios manuais, e carga manual para camião. Inclusive pranchões, travessas e escoras de madeira para escoramento e entivação.
Critérios considerados na determinação do preço da unidade de obra: O preço não inclui o transporte dos materiais escavados.
Inclui: Escavação de terras. Montagem de pranchões, travessas e escoras de madeira, para a formação da entivação. Cravagem de todos os elementos. Desmontagem gradual do escoramento e da entivação. Carga manual para camião dos materiais escavados.
Critério de medição de projecto: Volume medido sobre as secções teóricas da escavação, segundo documentação gráfica de Projecto.
Critério de medição de obra: Medir-se-á o volume teórico executado segundo especificações de Projecto, sem incluir os incrementos por excessos de escavação não autorizados, nem o enchimento necessário para reconstruir a secção teórica por defeitos imputáveis ao Empreiteiro. Medir-se-á a escavação uma vez realizada e antes de que sobre esta se efectue algum tipo de enchimento. Se o Empreiteiro fechasse a escavação antes de verificada a medição, entender-se-á que se sujeita ao que unilateralmente determine o director de fiscalização de obra.

| Código | Un | Descrição | Rendimento | Preço | Importância |
|---|---|---|---|---|---|
| mt08emt040 | m³ | Madeira de pinho para escoramento e entivação de escavações. (material) | 0.017 | 157.50 | 2.68 |
| mt08var060 | kg | Pregos de aço de 20x100 mm. (material) | 0.028 | 8.75 | 0.25 |
| mo044 | h | Oficial de 1ª cofrador. (mão de obra) | 1.001 | 23.64 | 23.66 |
| mo091 | h | Ajudante de cofrador. (mão de obra) | 0.500 | 23.07 | 11.54 |
| mo020 | h | Oficial de 1ª construção. (mão de obra) | 5.685 | 22.68 | 128.94 |
| mo113 | h | Operário não qualificado construção. (mão de obra) | 4.832 | 21.45 | 103.65 |
| % | % | Custos directos complementares | 2 % | 270.72 | 5.41 |
|  |  | Custos directos |  |  | 276.13 |
