# Caixa com sumidouro sifonado e escoamento directo lateral enterrada

- Propriedade do ficheiro: CYPE INGENIEROS, S.A.
- Formato: FIEBDC-3/2002
- Moeda: EUR
- Custos indirectos: 3.00 %
- IVA: 23.00 %

## A Acondicionamento do terreno

### AS Redes de drenagem horizontais

#### ASA Caixas

**ASA011** Ud Caixa com sumidouro sifonado e escoamento directo lateral enterrada, de betão simples "in situ" C30/37 (X0(P); D25; S2; Cl 0,4), de dimensões interiores 50x50x50 cm, sobre base de betão simples de 15 cm de espessura, formação de pendente mínima de 1,00% para a drenagem de águas residuais e 0,50% para a drenagem de águas pluviais, com o mesmo tipo de betão, fechada superiormente com aro e tampa de ferro fundido classe B-125 segundo NP EN 124; escavação prévia com meios mecânicos e posterior enchimento do tardoz com material granular. Inclusive molde reutilizável de chapa metálica amortizável em 20 utilizações e sumidouro sifonado pré-fabricado de betão com saída horizontal de 90/110 mm e grelha homologada de PVC, sobre base de betão.
Caixa com sumidouro sifonado e escoamento directo lateral enterrada, de betão simples "in situ" C30/37 (X0(P); D25; S2; Cl 0,4), de dimensões interiores 50x50x50 cm, sobre base de betão simples de 15 cm de espessura, formação de pendente mínima de 1,00% para a drenagem de águas residuais e 0,50% para a drenagem de águas pluviais, com o mesmo tipo de betão, fechada superiormente com aro e tampa de ferro fundido classe B-125 segundo NP EN 124; escavação prévia com meios mecânicos e posterior enchimento do tardoz com material granular. Inclusive molde reutilizável de chapa metálica amortizável em 20 utilizações e sumidouro sifonado pré-fabricado de betão com saída horizontal de 90/110 mm e grelha homologada de PVC, sobre base de betão.
Inclui: Marcação. Escavação com meios mecânicos. Eliminação das terras soltas do fundo da escavação. Betonagem e compactação do betão na execução da base. Colocação do molde reutilizável. Betonagem e compactação do betão na execução da caixa. Remoção do molde. Ligação dos colectores à caixa. Enchimento de betão para formação de pendentes. Colocação do sumidouro sifonado no cubo de betão e montagem da grelha do sumidouro. Colocação da tampa e dos acessórios. Enchimento do tardoz. Verificação do seu correcto funcionamento.
Critério de medição de projecto: Número de unidades previstas, segundo documentação gráfica de Projecto.
Critério de medição de obra: Medir-se-á o número de unidades realmente executadas segundo especificações de Projecto.

| Código | Un | Descrição | Rendimento | Preço | Importância |
|---|---|---|---|---|---|
| mt10hmf020ja | m³ | Betão simples C30/37 (X0(P); D25; S2; Cl 0,4), fabricado em central, segundo NP EN 206-1. (material) | 0.275 | 107.02 | 29.43 |
| mt08epr030b | Ud | Molde reutilizável para execução de caixas de secção quadrada de 50x50x50 cm, de chapa metálica, inclusive acessórios de montagem. (material) | 0.050 | 228.57 | 11.43 |
| mt11tfa010b | Ud | Aro e tampa de ferro fundido, 50x50 cm, para caixa visitável, classe B-125 segundo NP EN 124. (material) | 1.000 | 39.90 | 39.90 |
| mt11sup050b | Ud | Sumidouro sifonado pré-fabricado de betão, saída horizontal, com grelha homologada de PVC, 250x250 mm e 90/110 mm de diâmetro de saída. (material) | 1.000 | 15.60 | 15.60 |
| mt01arr010a | t | Brita de pedreira, de 19 a 25 mm de diâmetro. (material) | 0.419 | 7.23 | 3.03 |
| mq01ret020b | h | Retroescavadora sobre pneus, de 70 kW. (equipamento) | 0.065 | 36.52 | 2.37 |
| au00auh040 |  | Vibrador de betão, eléctrico. | 1.000 | 0.00 | 0.00 |
| mo020 | h | Oficial de 1ª construção. (mão de obra) | 1.154 | 18.85 | 21.75 |
| mo113 | h | Operário não qualificado construção. (mão de obra) | 0.865 | 17.83 | 15.42 |
| % | % | Custos directos complementares | 2 % | 138.93 | 2.78 |
|  |  | Custos directos |  |  | 141.71 |
