# Saneamento de microestaca fabricada "in situ", de 193,7 mm de diâmetro, com martelo eléctrico e carga manual de entulho para camião ou contentor

- Propriedade do ficheiro: CYPE INGENIEROS, S.A.
- Formato: FIEBDC-3/2002
- Moeda: EUR
- Custos indirectos: 3.00 %
- IVA: 23.00 %

## C Fundações

### CP Profundas

#### CPM Microestacas

**CPM011** m Saneamento de microestaca fabricada "in situ", de 193,7 mm de diâmetro, com martelo eléctrico e carga manual de entulho para camião ou contentor.
Saneamento de microestaca fabricada "in situ", de 193,7 mm de diâmetro, através de picagem da argamassa da cabeça da microestaca que não reúne as características mecânicas necessárias, com martelo eléctrico. Incluindo p/p de limpeza, armazenamento, remoção e carga manual de entulho para camião ou contentor.
Inclui: Descabeçamento. Remoção e acumulação de entulho. Carga manual de entulho para camião ou contentor.
Critério de medição de projecto: Comprimento medido segundo documentação gráfica de Projecto.
Critério de medição de obra: Medir-se-á o comprimento realmente executado segundo especificações de Projecto.

| Código | Un | Descrição | Rendimento | Preço | Importância |
|---|---|---|---|---|---|
| mq05mai040 | h | Martelo eléctrico. (equipamento) | 0.469 | 2.80 | 1.31 |
| mo110 | h | Operário especializado construção. (mão de obra) | 0.483 | 16.32 | 7.88 |
| mo111 | h | Operário não qualificado construção. (mão de obra) | 0.302 | 15.82 | 4.78 |
| % | % | Custos directos complementares | 2 % | 13.97 | 0.28 |
|  |  | Custos directos |  |  | 14.25 |
