# Ancoragem em fundação existente de betão

- Propriedade do ficheiro: CYPE INGENIEROS, S.A.
- Formato: FIEBDC-3/2002
- Moeda: EUR
- Custos indirectos: 3.00 %
- IVA: 23.00 %

## C Fundações

### CZ Reforços

#### CZO Ligação entre fundações

**CZO010** Ud Ancoragem em fundação existente de betão, de varão nervurado de aço A400 NR de 20 mm de diâmetro, com resina epóxi, livre de estireno, aplicada com pistola manual ou pneumática, com boca de dosagem e mistura automática, colocada em furo de 29 mm de diâmetro e 480 mm de profundidade, para ligação lateral entre a fundação existente e a nova fundação de betão, em reforço de fundação.
Ancoragem em fundação existente de betão, de varão nervurado de aço A400 NR de 20 mm de diâmetro, com resina epóxi, livre de estireno, aplicada com pistola manual ou pneumática, com boca de dosagem e mistura automática, colocada em furo de 29 mm de diâmetro e 480 mm de profundidade, para ligação lateral entre a fundação existente e a nova fundação de betão, em reforço de fundação.
Inclui: Implantação da ancoragem. Realização do furo. Limpeza da superfície através de sopro com equipamento de ar comprimido. Aplicação da resina. Colocação da armadura.
Critério de medição de projecto: Número de unidades previstas, segundo documentação gráfica de Projecto.
Critério de medição de obra: Medir-se-á o número de unidades realmente executadas segundo especificações de Projecto.
Critérios considerados na determinação do preço da unidade de obra: O preço não inclui a nova fundação.

| Código | Un | Descrição | Rendimento | Preço | Importância |
|---|---|---|---|---|---|
| mt26reh100C | Ud | Cartucho de resina epóxi, livre de estireno, de dois componentes, com dosificador e boca de mistura automática, de 400 ml, para ancoragens estruturais verticais e horizontais. (material) | 0.665 | 21.56 | 14.34 |
| mt07aco040b | kg | Armadura elaborada em fábrica com aço em varões nervurados, A400 NR, de vários diâmetros. (material) | 2.000 | 0.78 | 1.56 |
| op00ciz020 |  | Guilhotina para aço em varões nervurados. | 1.000 | 0.00 | 0.00 |
| op00ata010 |  | Máquina de amarrar ferro. | 1.000 | 0.00 | 0.00 |
| mo089 | h | Ajudante de estruturista. (mão de obra) | 0.476 | 18.78 | 8.94 |
| % | % | Custos directos complementares | 2 % | 24.84 | 0.50 |
|  |  | Custos directos |  |  | 25.34 |
