# Demolição de câmara de inspecção alvenaria, de 80 cm de diâmetro, com martelo pneumático, e carga manual de entulho para camião ou contentor

- Propriedade do ficheiro: CYPE INGENIEROS, S.A.
- Formato: FIEBDC-3/2002
- Moeda: EUR
- Custos indirectos: 3.00 %
- IVA: 23.00 %

## D Demolições

### DU Infra-estruturas no logradouro

#### DUA Drenagens complementares

**DUA040** m Demolição de câmara de inspecção alvenaria, de 80 cm de diâmetro, com martelo pneumático, e carga manual de entulho para camião ou contentor.
Demolição de câmara de inspecção de alvenaria, de 80 cm de diâmetro, com martelo pneumático, sem deteriorar os colectores que possam conectar-se com o câmara. Incluindo p/p de demolição de base de apoio, limpeza, armazenamento, remoção e carga manual de entulho para camião ou contentor.
Inclui: Demolição do elemento com martelo pneumático. Fragmentação do entulho em peças manejáveis. Remoção e acumulação de entulho. Carga manual de entulho para camião ou contentor.
Critério de medição de projecto: Comprimento medido segundo documentação gráfica de Projecto.
Critério de medição de obra: Será medido o comprimento realmente demolido segundo especificações de Projecto.

| Código | Un | Descrição | Rendimento | Preço | Importância |
|---|---|---|---|---|---|
| mq05mai030 | h | Martelo pneumático. (equipamento) | 0.915 | 4.08 | 3.73 |
| mq05pdm110 | h | Compressor portátil diesel média pressão 10 m³/min. (equipamento) | 0.458 | 6.92 | 3.17 |
| mo110 | h | Operário especializado construção. (mão de obra) | 0.910 | 16.32 | 14.85 |
| mo111 | h | Operário não qualificado construção. (mão de obra) | 0.979 | 15.82 | 15.49 |
| % | % | Custos directos complementares | 2 % | 37.24 | 0.74 |
|  |  | Custos directos |  |  | 37.98 |
