# Demolição de pavimento exterior de betão simples, através de retroescavadora com martelo demolidor, e carga mecânica de entulho para camião ou contentor

- Propriedade do ficheiro: CYPE INGENIEROS, S.A.
- Formato: FIEBDC-3/2002
- Moeda: EUR
- Custos indirectos: 3.00 %
- IVA: 23.00 %

## D Demolições

### DU Infra-estruturas no logradouro

#### DUX Pavimentos

**DUX020** m² Demolição de pavimento exterior de betão simples, através de retroescavadora com martelo demolidor, e carga mecânica de entulho para camião ou contentor.
Demolição de pavimento exterior de betão simples, através de retroescavadora com martelo demolidor, sem incluir a demolição da base suporte. Incluindo p/p de limpeza, armazenamento, remoção e carga mecânica de entulho para camião ou contentor.
Inclui: Demolição do pavimento com retroescavadora com martelo demolidor. Fragmentação do entulho em peças manejáveis. Remoção e acumulação de entulho. Limpeza dos restos da obra. Carga mecânica de entulho para camião ou contentor.
Critério de medição de projecto: Superfície medida segundo documentação gráfica de Projecto.
Critério de medição de obra: Medir-se-á a superfície realmente demolida segundo especificações de Projecto.

| Código | Un | Descrição | Rendimento | Preço | Importância |
|---|---|---|---|---|---|
| mq01exn050c | h | Retroescavadora sobre pneus, de 85 kW, com martelo demolidor. (equipamento) | 0.171 | 65.00 | 11.12 |
| mq01ret010 | h | Miniretroescavadora sobre pneus de 15 kW. (equipamento) | 0.057 | 40.95 | 2.33 |
| mo110 | h | Operário especializado construção. (mão de obra) | 0.171 | 16.32 | 2.79 |
| % | % | Custos directos complementares | 2 % | 16.24 | 0.32 |
|  |  | Custos directos |  |  | 16.56 |
