# Aço S235JR (Fe360) em elementos estruturais de escada, perfis laminados a quente, peças simples das séries IPN, IPE, UPN, HEA, HEB ou HEM, estrutura soldada

- Propriedade do ficheiro: CYPE INGENIEROS, S.A.
- Formato: FIEBDC-3/2002
- Moeda: EUR
- Custos indirectos: 3.00 %
- IVA: 23.00 %

## E Estruturas

### EA Metálicas

#### EAE Escadas

**EAE010** kg Aço S235JR (Fe360) em elementos estruturais de escada, perfis laminados a quente, peças simples das séries IPN, IPE, UPN, HEA, HEB ou HEM, estrutura soldada.
Fornecimento e montagem de aço laminado EN 10025 S235JR, em perfis laminados a quente, peças simples das séries IPN, IPE, UPN, HEA, HEB ou HEM, para elementos estruturais de escada, através de uniões soldadas. Trabalhado e montado em oficina, com preparação de superfícies em grau SA21/2 segundo EN ISO 8501-1 e aplicação posterior de duas demãos de primário com uma espessura mínima da película seca de 30 microns por demão, excepto na zona em que se devam realizar soldaduras em obra, numa distância de 100 mm do bordo da soldadura. Inclusive p/p de preparação de bordas, soldaduras, cortes, peças especiais, desperdícios e reparação em obra de quantos defeitos se originem por razões de transporte, manuseamento ou montagem, com o mesmo grau de preparação de superfícies e aplicação de primário.
Inclui: Marcação da laje de escada. Colocação e fixação provisória dos perfis. Aprumo e nivelamento. Execução das uniões. Reparação de defeitos superficiais.
Critério de medição de projecto: Peso nominal medido segundo documentação gráfica de Projecto.
Critério de medição de obra: Determinar-se-á, a partir do peso obtido em balança oficial das unidades chegadas à obra, o peso das unidades realmente executadas segundo especificações de Projecto.

| Código | Un | Descrição | Rendimento | Preço | Importância |
|---|---|---|---|---|---|
| mt07ala010a | kg | Aço laminado EN 10025 S235JR, em perfis laminados a quente, peças simples, para aplicações estruturais. (material) | 1.050 | 0.96 | 1.01 |
| mt27pfi010 | l | Primário de secagem rápida, formulado com resinas alquídicas modificadas e fosfato de zinco. (material) | 0.050 | 4.80 | 0.24 |
| mq08sol020 | h | Equipamentos e elementos auxiliares para soldadura eléctrica. (equipamento) | 0.017 | 3.10 | 0.05 |
| op00lla010 |  | Chave de impacto. | 1.000 | 0.00 | 0.00 |
| op00cor020 |  | Cortadora manual de metal, de disco. | 1.000 | 0.00 | 0.00 |
| mo046 | h | Oficial de 1ª montador de estrutura metálica. (mão de obra) | 0.029 | 17.69 | 0.51 |
| mo092 | h | Ajudante de montador de estrutura metálica. (mão de obra) | 0.029 | 17.27 | 0.50 |
| % | % | Custos directos complementares | 2 % | 2.31 | 0.05 |
|  |  | Custos directos |  |  | 2.36 |
