# Sistema "LEVANTINA" de revestimento para fachada ventilada

- Propriedade do ficheiro: CYPE INGENIEROS, S.A.
- Formato: FIEBDC-3/2002
- Moeda: EUR
- Custos indirectos: 3.00 %
- IVA: 23.00 %

## F Fachadas, divisões e protecções

### FA Fachadas ventiladas

#### FAG Sistemas de placas de grés porcelânico

**FAG040** m² Sistema "LEVANTINA" de revestimento para fachada ventilada, com ladrilhos de grés porcelânico de grande formato reforçado com fibra de vidro, Lámina Porcelánica Techlam® "LEVANTINA", de 3000x1000 mm e 3 mm de espessura, série Basic, modelo Antracita, acabamento anti-deslizante, colocados com grampos à vista.
Fornecimento e montagem de sistema "LEVANTINA" de revestimento para fachada ventilada, com ladrilhos de grés porcelânico de grande formato reforçado com fibra de vidro, Lámina Porcelánica Techlam® "LEVANTINA", de 3000x1000 mm e 3 mm de espessura, série Basic, modelo Antracita, acabamento anti-deslizante, colocados com grampos à vista. Inclusive p/p de ancoragens pontuais de aço inoxidável AISI 304, fixadas a um bastidor de aço galvanizado pintado, perfis para remates, arranques, separadores, desperdícios, parafusos e outros elementos de fixação, revestimento de padieiras, remates inferiores, ombreiras e reentrâncias, juntas, execução de encontros e peças especiais.
Inclui: Preparação dos elementos de fixação incorporados previamente na obra. Marcação dos eixos verticais e horizontais das juntas. Fixação das ancoragens ao paramento suporte. Realização de todos os trabalhos necessários para a execução das aberturas. Alinhamento, aprumo e nivelamento do revestimento cerâmico. Fixação definitiva das peças à substrutura suporte. Limpeza final do paramento.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt12pcl010aaaa | m² | Revestimento de ladrilhos de grés porcelânico de grande formato reforçado com fibra de vidro, Lámina Porcelánica Techlam® "LEVANTINA", de 3000x1000 mm e 3 mm de espessura, série Basic, modelo Antracita, acabamento anti-deslizante, colocados com grampos à vista; inclusive p/p de ancoragens pontuais de aço inoxidável AISI 304, fixadas a um bastidor de aço galvanizado pintado, perfis para remates, arranques, separadores, desperdícios, parafusos e outros elementos de fixação. (material) | 1.050 | 95.38 | 100.15 |
| op00ato010 |  | Aparafusadora. | 1.000 | 0.00 | 0.00 |
| mo052 | h | Oficial de 1ª montador de sistemas de fachadas pré-fabricadas. (mão de obra) | 1.162 | 17.41 | 20.23 |
| mo099 | h | Ajudante de montador de sistemas de fachadas pré-fabricadas. (mão de obra) | 1.162 | 16.45 | 19.11 |
| % | % | Custos directos complementares | 3 % | 139.49 | 4.18 |
|  |  | Custos directos |  |  | 143.67 |
