# Guarda Seeglass Pro "C3 SYSTEMS" com vidro de segurança

- Propriedade do ficheiro: CYPE INGENIEROS, S.A.
- Formato: FIEBDC-3/2002
- Moeda: EUR
- Custos indirectos: 3.00 %
- IVA: 23.00 %

## F Fachadas, divisões e protecções

### FD Protecções e gradeamentos

#### FDY Sistemas de guardas de vidro

**FDY030** Ud Guarda Seeglass Pro "C3 SYSTEMS" com vidro de segurança, de 5 m de comprimento e 1,1 m de altura total, formada por: kit sobre pavimento, formado por perfil mecanizado de alumínio anodizado de cor prata, garras, placas de regulação, perfis embelezadores com junta de estanquidade e válvula de regulação e vidro laminado de segurança temperado incolor, de 8+8 mm de espessura, fixada ao suporte.
Fornecimento e colocação de guarda Seeglass Pro "C3 SYSTEMS" com vidro de segurança, de 5 m de comprimento e 1,1 m de altura total, formada por: kit sobre pavimento, formado por perfil mecanizado de alumínio anodizado de cor prata, garras, placas de regulação, perfis embelezadores com junta de estanquidade e válvula de regulação e vidro laminado de segurança temperado incolor, de 8+8 mm de espessura, fixada ao suporte através de buchas de expansão de aço, parafusos especiais e pasta química.
Inclui: Resolução das uniões da guarda ao paramento. Colocação das garras no vidro. Montagem do vidrio no perfil. Colocação das placas de regulação nas garras. Aprumo e nivelação do vidro. Colocação dos perfis embelezadores.
Critério de medição de projecto: Número de unidades previstas, segundo documentação gráfica de Projecto.
Critério de medição de obra: Medir-se-á o número de unidades realmente executadas segundo especificações de Projecto.

| Código | Un | Descrição | Rendimento | Preço | Importância |
|---|---|---|---|---|---|
| mt21bsy010a | m | Kit Seeglass Pro "C3 SYSTEMS" sobre pavimento, formado por perfil mecanizado de alumínio anodizado de cor prata, garras, placas de regulação, perfis embelezadores com junta de estanquidade e válvula de regulação. (material) | 5.250 | 168.00 | 882.00 |
| mt26aaa021 | Ud | Kit de buchas de expansão de aço, parafusos especiais e pasta química, para fixação de guarda metálica sobre suporte de betão. (material) | 5.000 | 3.02 | 15.10 |
| mt21bsy020a | m² | Vidro laminado de segurança Seeglass Pro "C3 SYSTEMS", conjunto constituído por vidro exterior temperado incolor de 8 mm e vidro interior laminado incolor de 8 mm de espessura. (material) | 5.610 | 155.40 | 871.79 |
| op00ato010 |  | Aparafusadora. | 1.000 | 0.00 | 0.00 |
| op00tal010 |  | Berbequim. | 1.000 | 0.00 | 0.00 |
| op00amo010 |  | Rebarbadora. | 1.000 | 0.00 | 0.00 |
| mo011 | h | Oficial de 1ª montador. (mão de obra) | 3.503 | 17.41 | 60.99 |
| mo080 | h | Ajudante de montador. (mão de obra) | 3.503 | 16.45 | 57.62 |
| % | % | Custos directos complementares | 2 % | 1887.50 | 37.75 |
|  |  | Custos directos |  |  | 1925.25 |
