# Porta interior de vidro temperado translúcido de 10 mm de espessura, de 2100x800 mm, perfis verticais à vista de alumínio; para divisória modular

- Propriedade do ficheiro: CYPE INGENIEROS, S.A.
- Formato: FIEBDC-3/2002
- Moeda: EUR
- Custos indirectos: 3.00 %
- IVA: 23.00 %

## F Fachadas, divisões e protecções

### FO Divisórias e paredes móveis

#### FOM Modulares

**FOM020** Ud Porta interior de vidro temperado translúcido de 10 mm de espessura, de 2100x800 mm, perfis verticais à vista de alumínio; para divisória modular.
Fornecimento e colocação de porta interior de vidro temperado translúcido de 10 mm de espessura, de 2100x800 mm, perfis verticais à vista de alumínio, fixo superior de vidro laminado de segurança 5+5, perfis superiores à vista de alumínio anodizado ou lacado standard; para divisória modular. Incluindo p/p de ferragens, remates e vedação de juntas.
Inclui: Marcação dos pontos de fixação. Aprumo, nivelamento e fixação dos perfis que formam a estrutura. Colocação e fixação da porta. Tratamento de juntas. Remate do perímetro do elemento, pelas duas faces.
Critério de medição de projecto: Número de unidades previstas, segundo documentação gráfica de Projecto.
Critério de medição de obra: Medir-se-á o número de unidades realmente executadas segundo especificações de Projecto.

| Código | Un | Descrição | Rendimento | Preço | Importância |
|---|---|---|---|---|---|
| mt26mmd015f | Ud | Porta interior de vidro temperado translúcido de 10 mm de espessura, de 2100x800 mm, perfis verticais à vista de alumínio, fixo superior de vidro laminado de segurança 5+5, perfis superiores à vista de alumínio anodizado ou lacado standard; inclusive dobradiças e fechadura com manipulo. (material) | 1.000 | 991.67 | 991.67 |
| op00ato010 |  | Aparafusadora. | 1.000 | 0.00 | 0.00 |
| mo011 | h | Oficial de 1ª montador. (mão de obra) | 0.595 | 17.77 | 10.57 |
| % | % | Custos directos complementares | 2 % | 1002.24 | 20.04 |
|  |  | Custos directos |  |  | 1022.28 |
