# Revestimento de testa de laje, de aço galvanizado

- Propriedade do ficheiro: CYPE INGENIEROS, S.A.
- Formato: FIEBDC-3/2002
- Moeda: EUR
- Custos indirectos: 3.00 %
- IVA: 23.00 %

## H Remates e trabalhos auxiliares

### HR Remates de fachada

#### HRA De aço galvanizado

**HRA020** m Revestimento de testa de laje, de aço galvanizado.
Revestimento de remate de laje de chapa dobrada de aço galvanizado, de 1 mm de espessura, 300 mm de desenvolvimento e 2 dobras; colocação com adesivo betuminoso de aplicação a frio; e vedação das juntas entre peças e, se for o caso, das uniões com os muros com vedante adesivo monocomponente.
Inclui: Marcação da disposição das peças. Corte das peças. Colocação, aprumo, nivelamento e alinhamento. Vedação de juntas e limpeza.
Critério de medição de projecto: Comprimento medido pelo seu maior desenvolvimento linear, segundo documentação gráfica de Projecto.
Critério de medição de obra: Medir-se-á, pelo seu maior desenvolvimento linear, o comprimento realmente executado segundo especificações de Projecto, incluindo o comprimento que se poderá perder em meias esquadrias.

| Código | Un | Descrição | Rendimento | Preço | Importância |
|---|---|---|---|---|---|
| mt20wwr010 | kg | Adesivo betuminoso de aplicação a frio, para chapas metálicas. (material) | 1.110 | 6.08 | 6.75 |
| mt20ffm020e | m | Remate de laje de chapa dobrada de aço galvanizado, de 1 mm de espessura, 300 mm de desenvolvimento e 2 dobras. (material) | 1.050 | 4.36 | 4.58 |
| mt22www010b | Ud | Cartucho de 290 ml de vedante adesivo monocomponente, neutro, súper elástico, à base de polímero MS, cor cinzento, com resistência à intempérie e aos raios UV e alongamento até à rotura 750%. (material) | 0.200 | 5.29 | 1.06 |
| mo018 | h | Oficial de 1ª serralheiro. (mão de obra) | 0.175 | 22.98 | 4.02 |
| mo059 | h | Ajudante de serralheiro. (mão de obra) | 0.087 | 22.20 | 1.93 |
| % | % | Custos directos complementares | 2 % | 18.34 | 0.37 |
|  |  | Custos directos |  |  | 18.71 |
