# Padieira de perfil de aço S275JR, laminado a quente, formado por peça simples da série L 80x8, com camada de primário anticorrosivo

- Propriedade do ficheiro: CYPE INGENIEROS, S.A.
- Formato: FIEBDC-3/2002
- Moeda: EUR
- Custos indirectos: 3.00 %
- IVA: 23.00 %

## H Remates e trabalhos auxiliares

### HR Remates

#### HRD Padieiras

**HRD020** m Padieira de perfil de aço S275JR, laminado a quente, formado por peça simples da série L 80x8, com camada de primário anticorrosivo.
Fornecimento e montagem de padieira de perfil de aço EN 10025 S275JR, laminado a quente, composto por peça simples da série L 80x8, acabamento com camada de primário anticorrosivo através da aplicação de duas demãos com uma espessura mínima da película seca de 30 microns por demão, cortado à medida e colocado em obra sobre chapas de apoio, para formação de padieira. Incluindo p/p de preparação em oficina de superfícies em grau SA 2 1/2 segundo EN ISO 8501-1, preparação de bordos, barras metálicas com camada de primário anticorrosivo, colocadas sobre as ombreiras da abertura para apoio da alvenaria e reparação em obra dos roços e/ou imperfeições resultantes no perfil, por razões de transporte, manuseamento ou montagem, com o mesmo grau de preparação de superfície e acabamento.
Inclui: Implantação do nível de apoio dos elementos. Limpeza e preparação do plano de apoio do sistema. Colocação e fixação provisória da padieira. Aprumo e nivelamento. Execução das uniões. Reparação de defeitos superficiais.
Critério de medição de projecto: Comprimento medido entre eixos, segundo documentação gráfica de Projecto.
Critério de medição de obra: Medir-se-á, a eixos, o comprimento realmente executado segundo especificações de Projecto.

| Código | Un | Descrição | Rendimento | Preço | Importância |
|---|---|---|---|---|---|
| mt07ala140aua | m | Perfil de aço EN 10025 S275JR, série L 80x8, laminado a quente, para aplicações estruturais. Elaborado em oficina e colocado em obra. (material) | 1.000 | 10.38 | 10.38 |
| mt07ala011d | kg | Placa de aço laminado EN 10025 S275JR, para aplicações estruturais. (material) | 0.400 | 1.34 | 0.54 |
| mt27pfi010 | l | Primário de secagem rápida, formulado com resinas alquídicas modificadas e fosfato de zinco. (material) | 0.096 | 4.80 | 0.46 |
| mo019 | h | Oficial de 1ª construção. (mão de obra) | 0.167 | 16.85 | 2.81 |
| mo111 | h | Operário não qualificado construção. (mão de obra) | 0.167 | 15.82 | 2.64 |
| % | % | Custos directos complementares | 2 % | 16.83 | 0.34 |
|  |  | Custos directos |  |  | 17.17 |
