# Cornija de fachada realizada com peças pré-fabricadas de betão, de cor bege, de 20x30x17 cm

- Propriedade do ficheiro: CYPE INGENIEROS, S.A.
- Formato: FIEBDC-3/2002
- Moeda: EUR
- Custos indirectos: 3.00 %
- IVA: 23.00 %

## H Remates e trabalhos auxiliares

### HR Remates

#### HRM Cornijas

**HRM010** m Cornija de fachada realizada com peças pré-fabricadas de betão, de cor bege, de 20x30x17 cm.
Formação de moldura com peças pré-fabricadas de betão, de cor bege, de 20x30x17 cm, com pingadeira e ancoragem metálica de aço inoxidável, em cornija de fachada, assente com argamassa de cimento, confeccionada em obra, com aditivo hidrófugo, dosificação 1:4, criando uma pendente suficiente para drenar a água. Inclusive enchimento das juntas entre peças e uniões com a fachada com argamassa de juntas especial para revestimentos de pré-fabricados de betão, enchimento do interior da peça com betão armado C25/30 (XC2(P); D25; S2; Cl 0,4) fabricado em central e betonagem com grua, colocação das armaduras longitudinais de aço A400 NR e tratamento de protecção suplementar através de aplicação sobre o conjunto de tinta hidrófuga incolor em duas camadas.
Inclui: Marcação da disposição das peças. Colocação, aprumo, nivelamento e alinhamento das peças. Enchimento das juntas e limpeza. Betonagem e compactação do betão. Colocação da armadura. Aplicação em duas camadas da tinta hidrófuga incolor.
Critério de medição de projecto: Comprimento medido entre eixos, segundo documentação gráfica de Projecto.
Critério de medição de obra: Medir-se-á, a eixos, o comprimento realmente executado segundo especificações de Projecto.

| Código | Un | Descrição | Rendimento | Preço | Importância |
|---|---|---|---|---|---|
| mt08aaa010a | m³ | Água. (material) | 0.006 | 1.50 | 0.01 |
| mt01arg005a | t | Areia de pedreira, para argamassa preparada em obra. (material) | 0.027 | 18.00 | 0.49 |
| mt08cem011a | kg | Cimento Portland CEM II/B-L 32,5 R, cor cinzento, em sacos, segundo NP EN 197-1. (material) | 6.840 | 0.10 | 0.68 |
| mt08adt010 | kg | Aditivo hidrófugo para impermeabilização de argamassas ou betões. (material) | 0.137 | 1.20 | 0.16 |
| mt20mhp020c | m | Peças pré-fabricadas de betão, cor bege, de 20x30x17 cm, para formação de cornija de fachada. (material) | 1.050 | 30.78 | 32.32 |
| mt09mcr235 | kg | Argamassa de juntas para pré-fabricados de betão e pedra artificial, composta de cimento, inertes, pigmentos e aditivos especiais. (material) | 0.282 | 2.47 | 0.70 |
| mt10haf020bonha | m³ | Betão C25/30 (XC2(P) D25; S2; Cl 0,4), fabricado em central, segundo NP EN 206-1. (material) | 0.040 | 78.57 | 3.14 |
| mt07aco040e | kg | Aço em varões nervurados, A400 NR, fornecido em obra em varões sem elaborar, diâmetros vários. (material) | 1.776 | 0.60 | 1.07 |
| mt28pcs010 | l | Tratamento superficial hidrofugante, de superfície invisível. (material) | 0.180 | 8.82 | 1.59 |
| mq06hor010 | h | Betoneira. (equipamento) | 0.014 | 1.68 | 0.02 |
| op00ciz020 |  | Guilhotina para aço em varões nervurados. | 1.000 | 0.00 | 0.00 |
| op00amo010 |  | Rebarbadora. | 1.000 | 0.00 | 0.00 |
| au00auh040 |  | Vibrador de betão, eléctrico. | 1.000 | 0.00 | 0.00 |
| mo020 | h | Oficial de 1ª construção. (mão de obra) | 0.231 | 16.85 | 3.89 |
| mo113 | h | Operário não qualificado construção. (mão de obra) | 0.397 | 15.82 | 6.28 |
| % | % | Custos directos complementares | 2 % | 50.35 | 1.01 |
|  |  | Custos directos |  |  | 51.36 |
