# Soco de betão polímero de superfície polida, cor a escolher, de 5x10 cm

- Propriedade do ficheiro: CYPE INGENIEROS, S.A.
- Formato: FIEBDC-3/2002
- Moeda: EUR
- Custos indirectos: 3.00 %
- IVA: 23.00 %

## H Remates e trabalhos auxiliares

### HR Remates

#### HRZ Socos

**HRZ010** m Soco de betão polímero de superfície polida, cor a escolher, de 5x10 cm.
Execução de soco de betão polímero de superfície polida, cor a escolher, de 5x10 cm, com ancoragem metálica de aço inoxidável, assente com uma camada de argamassa de cimento, confeccionada em obra, com aditivo hidrófugo, dosificação 1:3, com uma espessura de 15 mm, sobre a qual se introduzem as ancoragens metálicas, prevendo uma junta de 5 mm entre peças. Inclusive enchimento entre peças e ligações com as paredes de fachada e caixilharias com massa de poliuretano de grande flexibilidade.
Inclui: Implantação das peças sobre o paramento. Colocação de réguas e prumadas fixas ao muro. Colocação, aprume, nivelação e alinhamento. Vedação das juntas e limpeza do soco.
Critério de medição de projecto: Comprimento medido pelo seu maior desenvolvimento linear, segundo documentação gráfica de Projecto.
Critério de medição de obra: Medir-se-á, pelo seu maior desenvolvimento linear, o comprimento realmente executado segundo especificações de Projecto, incluindo o comprimento que se poderá perder em meias esquadrias.

| Código | Un | Descrição | Rendimento | Preço | Importância |
|---|---|---|---|---|---|
| mt08aaa010a | m³ | Água. (material) | 0.006 | 1.50 | 0.01 |
| mt01arg005a | t | Areia de pedreira, para argamassa preparada em obra. (material) | 0.002 | 18.00 | 0.04 |
| mt08cem011a | kg | Cimento Portland CEM II/B-L 32,5 R, cor cinzento, em sacos, segundo NP EN 197-1. (material) | 0.685 | 0.10 | 0.07 |
| mt08adt010 | kg | Aditivo hidrófugo para impermeabilização de argamassas ou betões. (material) | 0.014 | 1.20 | 0.02 |
| mt20wwa040 | kg | Cimento cola flexível e de grande aderência. (material) | 0.626 | 0.50 | 0.31 |
| mt20zhp010l | m | Soco de betão polímero de superfície polida, cor a escolher, de 5x10 cm, com ancoragem metálica de aço inoxidável. (material) | 1.050 | 10.79 | 11.33 |
| mt20wwa025 | m | Perfil de espuma de polietileno, de 6 mm de diâmetro, para enchimento de juntas. (material) | 0.150 | 0.39 | 0.06 |
| mt20wwa035 | Ud | Caixa de primário para pastas (250 cm³). (material) | 0.015 | 5.35 | 0.08 |
| mt20wwa030 | Ud | Caixa de pasta de poliuretano impermeável (310 cm³). (material) | 0.029 | 5.25 | 0.15 |
| mq06hor010 | h | Betoneira. (equipamento) | 0.006 | 1.68 | 0.01 |
| op00amo010 |  | Rebarbadora. | 1.000 | 0.00 | 0.00 |
| mo020 | h | Oficial de 1ª construção. (mão de obra) | 0.258 | 16.85 | 4.35 |
| mo113 | h | Operário não qualificado construção. (mão de obra) | 0.272 | 15.82 | 4.30 |
| % | % | Custos directos complementares | 2 % | 20.73 | 0.41 |
|  |  | Custos directos |  |  | 21.14 |
