# Colocação e fixação de pré-aro metálico

- Propriedade do ficheiro: CYPE INGENIEROS, S.A.
- Formato: FIEBDC-3/2002
- Moeda: EUR
- Custos indirectos: 3.00 %
- IVA: 23.00 %

## H Remates e trabalhos auxiliares

### HY Trabalhos auxiliares

#### HYR Assentamentos

**HYR030** Ud Colocação e fixação de pré-aro metálico, através de assentamento no paramento dos elementos de ancoragem com argamassa de cimento, confeccionada em obra, com aditivo hidrófugo, dosificação 1:4, para fixar posteriormente, sobre ele, o aro da caixilharia exterior de até 2 m² de superfície.
Colocação e fixação de pré-aro de alumínio ou de aço galvanizado, através de assentamento no paramento dos elementos de ancoragem com argamassa de cimento, confeccionada em obra, com aditivo hidrófugo, dosificação 1:4, para fixar posteriormente, sobre ele, o aro da caixilharia exterior de até 2 m² de superfície. Inclusive p/p de marcação, execução e tapamento de aberturas para as ancoragens, nivelação e aprume.
Inclui: Marcação. Execução de aberturas. Nivelação e aprume. Tapamento de aberturas.
Critério de medição de projecto: Número de unidades previstas, segundo documentação gráfica de Projecto.
Critério de medição de obra: Medir-se-á o número de unidades realmente executadas segundo especificações de Projecto.

| Código | Un | Descrição | Rendimento | Preço | Importância |
|---|---|---|---|---|---|
| mt08aaa010a | m³ | Água. (material) | 0.006 | 1.50 | 0.01 |
| mt01arg005a | t | Areia de pedreira, para argamassa preparada em obra. (material) | 0.015 | 18.00 | 0.27 |
| mt08cem011a | kg | Cimento Portland CEM II/B-L 32,5 R, cor cinzento, em sacos, segundo NP EN 197-1. (material) | 3.800 | 0.10 | 0.38 |
| mt08adt010 | kg | Aditivo hidrófugo para impermeabilização de argamassas ou betões. (material) | 0.076 | 1.20 | 0.09 |
| mq06hor010 | h | Betoneira. (equipamento) | 0.008 | 1.68 | 0.01 |
| mo020 | h | Oficial de 1ª construção. (mão de obra) | 0.305 | 16.85 | 5.14 |
| mo113 | h | Operário não qualificado construção. (mão de obra) | 0.395 | 15.82 | 6.25 |
| % | % | Custos directos complementares | 2 % | 12.15 | 0.24 |
|  |  | Custos directos |  |  | 12.39 |
