# Unidade exterior de ar condicionado, para gás R-410A

- Propriedade do ficheiro: CYPE INGENIEROS, S.A.
- Formato: FIEBDC-3/2002
- Moeda: EUR
- Custos indirectos: 3.00 %
- IVA: 23.00 %

## I Instalações

### IB Sistemas de climatização

#### IBP Sistema VRF (Toshiba)

**IBP010** Ud Unidade exterior de ar condicionado, para gás R-410A.
Unidade exterior de ar condicionado SMMS-u, sistema VRF bomba de calor, para gás R-410A, alimentação trifásica (400V/50Hz), modelo MMY-MUP0801HT8P-E "TOSHIBA", potência frigorífica nominal 22,4 kW (temperatura de bolbo seco de ar interior 27°C, temperatura de bolbo húmido de ar interior 19°C, temperatura de bolbo seco do ar exterior 35°C, temperatura de bolbo húmido do ar exterior 24°C), EER 3,97, EER a 50% da carga 6,7, SEER 7,44, consumo eléctrico nominal em arrefecimento 5,64 kW, limite de funcionamento de temperatura de bolbo seco do ar exterior em arrefecimento desde -10 até 46°C, potência calorífica nominal 22,4 kW (temperatura de bolbo seco de ar interior 20°C, temperatura de bolbo seco do ar exterior 7°C, temperatura de bolbo húmido do ar exterior 6°C), COP 4,24, COP a 50% da carga 4,8, SCOP 4,5, consumo eléctrico nominal em aquecimento 5,28 kW, limite de funcionamento de temperatura de bolbo húmido do ar exterior em aquecimento desde -25 até 15,5°C, de 1690x990x780 mm, 228 kg, potência sonora em arrefecimento 75 dBA, pressão sonora em arrefecimento 53 dBA, potência sonora em aquecimento 76 dBA, pressão sonora em aquecimento 56 dBA, caudal de ar 9900 m³/h, compressores tipo Triple Rotary, com tecnologia Inverter, com capacidade de ligação até 18 unidades interiores.
Critérios considerados na determinação do preço da unidade de obra: O preço não inclui os elementos anti-vibratórios de pavimento, a canalização nem a cablagem eléctrica de alimentação.
Inclui: Marcação. Colocação e fixação. Ligação às linhas frigoríficas. Ligação à rede eléctrica. Ligação à rede de drenagem. Colocação em funcionamento.
Critério de medição de projecto: Número de unidades previstas, segundo documentação gráfica de Projecto.
Critério de medição de obra: Medir-se-á o número de unidades realmente executadas segundo especificações de Projecto.

| Código | Un | Descrição | Rendimento | Preço | Importância |
|---|---|---|---|---|---|
| mt42tsb016a | Ud | Unidade exterior de ar condicionado SMMS-u, sistema VRF bomba de calor, para gás R-410A, alimentação trifásica (400V/50Hz), modelo MMY-MUP0801HT8P-E "TOSHIBA", potência frigorífica nominal 22,4 kW (temperatura de bolbo seco de ar interior 27°C, temperatura de bolbo húmido de ar interior 19°C, temperatura de bolbo seco do ar exterior 35°C, temperatura de bolbo húmido do ar exterior 24°C), EER 3,97, EER a 50% da carga 6,7, SEER 7,44, consumo eléctrico nominal em arrefecimento 5,64 kW, limite de funcionamento de temperatura de bolbo seco do ar exterior em arrefecimento desde -10 até 46°C, potência calorífica nominal 22,4 kW (temperatura de bolbo seco de ar interior 20°C, temperatura de bolbo seco do ar exterior 7°C, temperatura de bolbo húmido do ar exterior 6°C), COP 4,24, COP a 50% da carga 4,8, SCOP 4,5, consumo eléctrico nominal em aquecimento 5,28 kW, limite de funcionamento de temperatura de bolbo húmido do ar exterior em aquecimento desde -25 até 15,5°C, de 1690x990x780 mm, 228 kg, potência sonora em arrefecimento 75 dBA, pressão sonora em arrefecimento 53 dBA, potência sonora em aquecimento 76 dBA, pressão sonora em aquecimento 56 dBA, caudal de ar 9900 m³/h, compressores tipo Triple Rotary, com tecnologia Inverter, com capacidade de ligação até 18 unidades interiores. (material) | 1.000 | 12480.00 | 12480.00 |
| mo005 | h | Oficial de 1ª instalador de ar condicionado. (mão de obra) | 6.457 | 23.31 | 150.51 |
| mo104 | h | Ajudante de instalador de ar condicionado. (mão de obra) | 6.457 | 22.09 | 142.64 |
| % | % | Custos directos complementares | 2 % | 12773.15 | 255.46 |
|  |  | Custos directos |  |  | 13028.61 |
