# Caixa de selecção de fluxo de refrigerante

- Propriedade do ficheiro: CYPE INGENIEROS, S.A.
- Formato: FIEBDC-3/2002
- Moeda: EUR
- Custos indirectos: 3.00 %
- IVA: 23.00 %

## I Instalações

### IB Sistemas de climatização

#### IBP Sistema VRF (Toshiba)

**IBP500** Ud Caixa de selecção de fluxo de refrigerante, sistema VRF com recuperação de calor, para gás R-410A, para um máximo de 4 unidades interiores ligáveis directamente, modelo RBM-Y1801F4PE "TOSHIBA", com uma capacidade máxima de unidades interiores ligadas a jusante menor de 72 kW, alimentação monofásica (230V/50Hz).
Caixa de selecção de fluxo de refrigerante, sistema VRF com recuperação de calor, para gás R-410A, para um máximo de 4 unidades interiores ligáveis directamente, modelo RBM-Y1801F4PE "TOSHIBA", com uma capacidade máxima de unidades interiores ligadas a jusante menor de 72 kW, alimentação monofásica (230V/50Hz).
Inclui: Marcação. Colocação e fixação. Ligação às linhas frigoríficas. Ligação à rede eléctrica. Ligação à rede de drenagem.
Critério de medição de projecto: Número de unidades previstas, segundo documentação gráfica de Projecto.
Critério de medição de obra: Medir-se-á o número de unidades realmente executadas segundo especificações de Projecto.
Critérios considerados na determinação do preço da unidade de obra: O preço não inclui a canalização nem a cablagem eléctrica de alimentação.

| Código | Un | Descrição | Rendimento | Preço | Importância |
|---|---|---|---|---|---|
| mt42tsb504a | Ud | Caixa de selecção de fluxo de refrigerante, sistema VRF com recuperação de calor, para gás R-410A, para um máximo de 4 unidades interiores ligáveis directamente, modelo RBM-Y1801F4PE "TOSHIBA", com uma capacidade máxima de unidades interiores ligadas a jusante menor de 72 kW, alimentação monofásica (230V/50Hz). (material) | 1.000 | 3696.00 | 3696.00 |
| mo005 | h | Oficial de 1ª instalador de ar condicionado. (mão de obra) | 0.537 | 19.38 | 10.41 |
| mo104 | h | Ajudante de instalador de ar condicionado. (mão de obra) | 0.537 | 18.37 | 9.86 |
| % | % | Custos directos complementares | 2 % | 3716.27 | 74.33 |
|  |  | Custos directos |  |  | 3790.60 |
