# Depósito de combustível líquido, de superfície, de chapa de aço

- Propriedade do ficheiro: CYPE INGENIEROS, S.A.
- Formato: FIEBDC-3/2002
- Moeda: EUR
- Custos indirectos: 3.00 %
- IVA: 23.00 %

## I Instalações

### IC Aquecimento, arrefecimento, climatização e A.Q.S.

#### ICD Combustível líquido

**ICD125** Ud Depósito de combustível líquido, de superfície, de chapa de aço.
Depósito homologado de gasóleo, de superfície, colocado no interior do edifício, de chapa de aço, de parede dupla, com uma capacidade de 40000 litros, tratamento exterior através de granalhagem SA 2 1/2 e acabamento através de aplicação de primário de epóxi-poliamida e poliuretano branco. Incluindo tubo de pesca de carga, interruptor de nível, indicador de nível, apoios, detector de fugas e elementos de protecção segundo norma. Totalmente montado, ligado e testado. Sem incluir trabalhos auxiliares, nem a tomada de terra.
Inclui: Colocação do depósito. Montagem de acessórios.
Critério de medição de projecto: Número de unidades previstas, segundo documentação gráfica de Projecto.
Critério de medição de obra: Medir-se-á o número de unidades realmente executadas segundo especificações de Projecto.

| Código | Un | Descrição | Rendimento | Preço | Importância |
|---|---|---|---|---|---|
| mt38dep001xb | Ud | Depósito homologado de combustível líquido, de superfície, de chapa de aço, de parede dupla, de 2450 mm de diâmetro e 8600 mm de comprimento, com uma capacidade de 40000 litros, segundo EN 12285-2. Tratamento exterior: granalhagem SA 2 1/2 e acabamento através de primário de epóxi-poliamida e poliuretano branco. Inclusive apoios, detector de fugas e elementos de protecção segundo norma. (material) | 1.000 | 25675.02 | 25675.02 |
| mt38dep004c | Ud | Tubo de pesca de carga, para depósito de combustível líquido de chapa de aço. (material) | 1.000 | 399.64 | 399.64 |
| mt38dep005c | Ud | Válvula reguladora de nível, para depósito de combustível líquido de chapa de aço. (material) | 1.000 | 431.65 | 431.65 |
| mt38dep006a | Ud | Indicador de nível com sonda, para depósito de combustível líquido de chapa de aço. (material) | 1.000 | 70.66 | 70.66 |
| mq04cag010b | h | Camião com grua de carga máxima 10 t. (equipamento) | 1.159 | 62.72 | 72.69 |
| mo004 | h | Oficial de 1ª instalador de aquecimento. (mão de obra) | 17.110 | 23.31 | 398.83 |
| mo103 | h | Ajudante de instalador de aquecimento. (mão de obra) | 17.110 | 22.09 | 377.96 |
| % | % | Custos directos complementares | 2 % | 27426.45 | 548.53 |
|  |  | Custos directos |  |  | 27974.98 |
