# Salamandra a pellets

- Propriedade do ficheiro: CYPE INGENIEROS, S.A.
- Formato: FIEBDC-3/2002
- Moeda: EUR
- Custos indirectos: 3.00 %
- IVA: 23.00 %

## I Instalações

### IC Aquecimento, arrefecimento, climatização e A.Q.S.

#### ICH Fogões de sala, recuperadores de calor, fogões e salamandras

**ICH030** Ud Salamandra a pellets.
Salamandra a pellets, potência térmica nominal de 4,9 a 12,5 kW, rendimento 88%, volume de aquecimento, calculado com um requisito de 40 W/m³, 310 m³, revestimento de maiólica cor mel, sistema de ventilação forçada controlada electronicamente, com possibilidade de canalização de ar quente através de 2 tubos (não incluídos neste preço) de 8 m de comprimento máximo que permitem aquecer outras dependências, com comando à distância, composta de frontal (porta, grelha e porta inferior) de ferro fundido, queimador de tijolos refractários, queimador de ferro fundido, cristal cerâmico resistente a 800°C, painel de controlo com ecrã de led, termostato-programador, difusor de fluxo de ar direccionável, punho oculto para abertura, humidificador de ar ambiental e depósito para pellets de 29 litros. Inclusive acessórios de ligação à conduta de evacuação dos produtos da combustão, sem incluir essa conduta. Totalmente montado e ligado.
Inclui: Implantação da salamandra. Disposição dos elementos. Montagem da salamandra e respectivos acessórios. Ligação à conduta de evacuação.
Critério de medição de projecto: Número de unidades previstas, segundo documentação gráfica de Projecto.
Critério de medição de obra: Medir-se-á o número de unidades realmente executadas segundo especificações de Projecto.

| Código | Un | Descrição | Rendimento | Preço | Importância |
|---|---|---|---|---|---|
| mt38arc020bl | Ud | Salamandra a pellets, potência térmica nominal de 4,9 a 12,5 kW, rendimento 88%, volume de aquecimento, calculado com um requisito de 40 W/m³, 310 m³, revestimento de maiólica cor mel, sistema de ventilação forçada controlada electronicamente, com possibilidade de canalização de ar quente através de 2 tubos (não incluídos neste preço) de 8 m de comprimento máximo que permitem aquecer outras dependências, com comando à distância, composta de frontal (porta, grelha e porta inferior) de ferro fundido, queimador de tijolos refractários, queimador de ferro fundido, cristal cerâmico resistente a 800°C, painel de controlo com ecrã de led, termostato-programador, difusor de fluxo de ar direccionável, punho oculto para abertura, humidificador de ar ambiental e depósito para pellets de 29 litros, segundo EN 13240. (material) | 1.000 | 3607.50 | 3607.50 |
| mt38arc600a | Ud | Colocação em funcionamento e formação no manuseamento de salamandra a pellets. (material) | 1.000 | 60.00 | 60.00 |
| mo004 | h | Oficial de 1ª instalador de aquecimento. (mão de obra) | 1.073 | 23.31 | 25.01 |
| mo103 | h | Ajudante de instalador de aquecimento. (mão de obra) | 1.073 | 22.09 | 23.70 |
| % | % | Custos directos complementares | 2 % | 3716.21 | 74.32 |
|  |  | Custos directos |  |  | 3790.53 |
