# Recuperador de calor fechado a lenha, potência 11,6 kW, cor preto

- Propriedade do ficheiro: CYPE INGENIEROS, S.A.
- Formato: FIEBDC-3/2002
- Moeda: EUR
- Custos indirectos: 3.00 %
- IVA: 23.00 %

## I Instalações

### IC Aquecimento, climatização e A.Q.S.

#### ICH Fogões de sala, recuperadores de calor, fogões e salamandras

**ICH020** Ud Recuperador de calor fechado a lenha, potência 11,6 kW, cor preto.
Queimador fechado a lenha, de carregamento frontal, potência 11,6 kW (9.946 kcal/h), cor preto, de ferro fundido, com gaveta de recolha de cinzas, porta de ferro fundido com vidro vitrocerâmico resistente até temperaturas de 800°C, entrada de ar regulável e sistema de regulação de saída de fumos. Incluindo acessórios de ligação à conduta de evacuação dos produtos da combustão, sem incluir essa conduta. Totalmente montado e ligado.
Inclui: Implantação do recuperador de calor. Disposição dos elementos. Montagem do recuperador de calor e respectivos acessórios. Ligação à conduta de evacuação.
Critério de medição de projecto: Número de unidades previstas, segundo documentação gráfica de Projecto.
Critério de medição de obra: Medir-se-á o número de unidades realmente executadas segundo especificações de Projecto.

| Código | Un | Descrição | Rendimento | Preço | Importância |
|---|---|---|---|---|---|
| mt38chf020g | Ud | Queimador fechado a lenha, de carregamento frontal, potência 11,6 kW (9.946 kcal/h), cor preto, de ferro fundido, com gaveta de recolha de cinzas, porta de ferro fundido com vidro vitrocerâmico resistente até temperaturas de 800°C, entrada de ar regulável e sistema de regulação de saída de fumos, segundo EN 13229. (material) | 1.000 | 940.00 | 940.00 |
| mt38www010 | Ud | Material auxiliar para instalações de aquecimento. (material) | 1.000 | 1.68 | 1.68 |
| mo004 | h | Oficial de 1ª instalador de aquecimento. (mão de obra) | 0.537 | 19.38 | 10.41 |
| mo103 | h | Ajudante de instalador de aquecimento. (mão de obra) | 0.537 | 18.37 | 9.86 |
| % | % | Custos directos complementares | 2 % | 961.95 | 19.24 |
|  |  | Custos directos |  |  | 981.19 |
