# Salamandra a lenha

- Propriedade do ficheiro: CYPE INGENIEROS, S.A.
- Formato: FIEBDC-3/2002
- Programa: Executar Gerador de preços em HTML
- Moeda: EUR
- Custos indirectos: 0.03 %
- IVA: 23.00 %

## I Instalações

### IC Aquecimento, climatização e A.Q.S.

#### ICH Fogões de sala, recuperadores de calor, fogões e salamandras

**ICH040** Ud Salamandra a lenha, potência térmica nominal total 16 kW (potência térmica ao ar 6 kW e potência térmica à agua 10 kW), rendimento 82%, volume de aquecimento, calculado com um requisito de 40 W/m³, 380 m³, revestimento de maiólica cor azul, ventilação por convecção natural, com possibilidade de alimentação de um sistema de aquecimento por radiadores ou por piso radiante ou de produção de A.Q.S.
Fornecimento e instalação de salamandra a lenha, potência térmica nominal total 16 kW (potência térmica ao ar 6 kW e potência térmica à agua 10 kW), rendimento 82%, volume de aquecimento, calculado com um requisito de 40 W/m³, 380 m³, revestimento de maiólica cor azul, ventilação por convecção natural, com possibilidade de alimentação de um sistema de aquecimento por radiadores ou por piso radiante ou de produção de A.Q.S., composta de queimador de ferro fundido, cristal cerâmico resistente a 800°C, gaveta de cinzas, ar primário e ar secundário reguláveis manualmente, sacode-grelha de accionamento exterior e sistema de circulação de água quente com bomba e vaso de expansão. Incluindo p/p de acessórios de ligação à conduta de evacuação dos produtos da combustão, sem incluir essa conduta. Totalmente montado e ligado.
Inclui: Implantação da salamandra. Disposição dos elementos. Montagem da salamandra e respectivos acessórios. Ligação à conduta de evacuação.
Critério de medição de projecto: Número de unidades previstas, segundo documentação gráfica de Projecto.
Critério de medição de obra: Medir-se-á o número de unidades realmente executadas segundo especificações de Projecto.

| Código | Un | Descrição | Rendimento | Preço | Importância |
|---|---|---|---|---|---|
| mt38arc044a | Ud | Salamandra a lenha, potência térmica nominal total 16 kW (potência térmica ao ar 6 kW e potência térmica à agua 10 kW), rendimento 82%, volume de aquecimento, calculado com um requisito de 40 W/m³, 380 m³, revestimento de maiólica cor azul, ventilação por convecção natural, com possibilidade de alimentação de um sistema de aquecimento por radiadores ou por piso radiante ou de produção de A.Q.S., composta de queimador de ferro fundido, cristal cerâmico resistente a 800°C, gaveta de cinzas, ar primário e ar secundário reguláveis manualmente, sacode-grelha de accionamento exterior e sistema de circulação de água quente com bomba e vaso de expansão, segundo EN 13240. (material) | 1.000 | 3890.25 | 3890.25 |
| mt38arc600b | Ud | Colocação em funcionamento e formação no manuseamento de salamandra a lenha. (material) | 1.000 | 60.00 | 60.00 |
| mo003 | h | Oficial de 1ª instalador de aquecimento. (mão de obra) | 1.119 | 17.41 | 19.48 |
| mo095 | h | Ajudante de instalador de aquecimento. (mão de obra) | 1.119 | 16.42 | 18.37 |
| % | % | Custos directos complementares | 2 % | 3988.10 | 79.76 |
|  |  | Custos directos |  |  | 4067.86 |
