# Controlo remoto central Smart Manager Data Analyzer

- Propriedade do ficheiro: CYPE INGENIEROS, S.A.
- Formato: FIEBDC-3/2002
- Moeda: EUR
- Custos indirectos: 3.00 %
- IVA: 23.00 %

## I Instalações

### IC Aquecimento, climatização e A.Q.S.

#### ICP Sistema VRF (Toshiba)

**ICP530** Ud Controlo remoto central Smart Manager Data Analyzer, com possibilidade de ligação a PC com navegador web, para controlo até 128 unidades interiores de ar condicionado ligadas a duas redes TCC-Link de 64 unidades cada uma, para controlo de forma individual, global, por zonas (64 por cada rede) e por grupos (64 por cada rede), modelo BMS-SM1280ETLE "TOSHIBA".
Fornecimento e instalação de controlo remoto central Smart Manager Data Analyzer, com possibilidade de ligação a PC com navegador web, para controlo até 128 unidades interiores de ar condicionado ligadas a duas redes TCC-Link de 64 unidades cada uma, para controlo de forma individual, global, por zonas (64 por cada rede) e por grupos (64 por cada rede), modelo BMS-SM1280ETLE "TOSHIBA", com monitorização de consumos através de ligação a PC local, obtenção de gráficos e geração de relatórios, calendário de programação com funções avançadas, ligação a interface com entradas e saídas digitais para alarmes de incêndio, contactos de janelas e outros, ajustes avançados de funcionamento: restrições de temperatura, modos de poupança e controlo de pico de consumo. Totalmente montado, ligado e testado.
Inclui: Marcação. Colocação e fixação dos elementos. Ligações.
Critério de medição de projecto: Número de unidades previstas, segundo documentação gráfica de Projecto.
Critério de medição de obra: Medir-se-á o número de unidades realmente executadas segundo especificações de Projecto.

| Código | Un | Descrição | Rendimento | Preço | Importância |
|---|---|---|---|---|---|
| mt42tsb690a | Ud | Controlo remoto central Smart Manager Data Analyzer, com possibilidade de ligação a PC com navegador web, para controlo até 128 unidades interiores de ar condicionado ligadas a duas redes TCC-Link de 64 unidades cada uma, para controlo de forma individual, global, por zonas (64 por cada rede) e por grupos (64 por cada rede), modelo BMS-SM1280ETLE "TOSHIBA", com monitorização de consumos através de ligação a PC local, obtenção de gráficos e geração de relatórios, calendário de programação com funções avançadas, ligação a interface com entradas e saídas digitais para alarmes de incêndio, contactos de janelas e outros, ajustes avançados de funcionamento: restrições de temperatura, modos de poupança e controlo de pico de consumo. (material) | 1.000 | 3000.00 | 3000.00 |
| mo004 | h | Oficial de 1ª instalador de ar condicionado. (mão de obra) | 1.056 | 17.41 | 18.38 |
| mo102 | h | Ajudante de instalador de ar condicionado. (mão de obra) | 1.056 | 16.42 | 17.34 |
| % | % | Custos directos complementares | 2 % | 3035.72 | 60.71 |
|  |  | Custos directos |  |  | 3096.43 |
