# Controlo remoto central com ecrã táctil capacitivo, para controlo até 512 unidades interiores de ar condicionado ligadas a uma rede TCC-Link, modelo BMS-CT5120E "TOSHIBA"

- Propriedade do ficheiro: CYPE INGENIEROS, S.A.
- Formato: FIEBDC-3/2002
- Moeda: EUR
- Custos indirectos: 3.00 %
- IVA: 23.00 %

## I Instalações

### IC Aquecimento, climatização e A.Q.S.

#### ICP Sistema VRF (Toshiba)

**ICP530** Ud Controlo remoto central com ecrã táctil capacitivo, para controlo até 512 unidades interiores de ar condicionado ligadas a uma rede TCC-Link, modelo BMS-CT5120E "TOSHIBA".
Fornecimento e instalação de controlo remoto central com ecrã táctil capacitivo, para controlo até 512 unidades interiores de ar condicionado ligadas a uma rede TCC-Link, modelo BMS-CT5120E "TOSHIBA", com ligação a interface com entradas e saídas digitais para alarmes de incêndio, contactos de janelas e outros, restrição de níveis de liberdade no comando individual desde a central, controlo de arranque e paragem, gestão central e local, ajuste de temperatura, modo de funcionamento (refrigeração, aquecimento ou ventilação), programação horária individual semanal com dias especiais, historial de alarmes e funções de poupança e monitorização de energia. Totalmente montado, ligado e testado.
Inclui: Marcação. Colocação e fixação dos elementos. Ligações.
Critério de medição de projecto: Número de unidades previstas, segundo documentação gráfica de Projecto.
Critério de medição de obra: Medir-se-á o número de unidades realmente executadas segundo especificações de Projecto.

| Código | Un | Descrição | Rendimento | Preço | Importância |
|---|---|---|---|---|---|
| mt42tsb680a | Ud | Controlo remoto central com ecrã táctil capacitivo, para controlo até 512 unidades interiores de ar condicionado ligadas a uma rede TCC-Link, modelo BMS-CT5120E "TOSHIBA", com ligação a interface com entradas e saídas digitais para alarmes de incêndio, contactos de janelas e outros, restrição de níveis de liberdade no comando individual desde a central, controlo de arranque e paragem, gestão central e local, ajuste de temperatura, modo de funcionamento (refrigeração, aquecimento ou ventilação), programação horária individual semanal com dias especiais, historial de alarmes e funções de poupança e monitorização de energia. (material) | 1.000 | 5642.00 | 5642.00 |
| mo004 | h | Oficial de 1ª instalador de ar condicionado. (mão de obra) | 1.056 | 17.41 | 18.38 |
| mo102 | h | Ajudante de instalador de ar condicionado. (mão de obra) | 1.056 | 16.42 | 17.34 |
| % | % | Custos directos complementares | 2 % | 5677.72 | 113.55 |
|  |  | Custos directos |  |  | 5791.27 |
