# Interface de integração com BMS

- Propriedade do ficheiro: CYPE INGENIEROS, S.A.
- Formato: FIEBDC-3/2002
- Moeda: EUR
- Custos indirectos: 3.00 %
- IVA: 23.00 %

## I Instalações

### IC Aquecimento, climatização e A.Q.S.

#### ICP Sistema VRF (Toshiba)

**ICP530** Ud Interface de integração com BMS, com protocolo de comunicação LonWorks, para controlo e integração de sistema VRF no sistema de gestão do edifício, para 64 unidades interiores de ar condicionado ligadas a uma rede TCC-Link, modelo TCB-IFLN642TLE "TOSHIBA".
Fornecimento e instalação de interface de integração com BMS, com protocolo de comunicação LonWorks, para controlo e integração de sistema VRF no sistema de gestão do edifício, para 64 unidades interiores de ar condicionado ligadas a uma rede TCC-Link, modelo TCB-IFLN642TLE "TOSHIBA", com controlo de arranque e paragem, gestão central e local, ajuste de temperatura e modo de funcionamento (refrigeração, aquecimento ou ventilação). Totalmente montado, ligado e testado.
Inclui: Marcação. Colocação e fixação dos elementos. Ligações.
Critério de medição de projecto: Número de unidades previstas, segundo documentação gráfica de Projecto.
Critério de medição de obra: Medir-se-á o número de unidades realmente executadas segundo especificações de Projecto.

| Código | Un | Descrição | Rendimento | Preço | Importância |
|---|---|---|---|---|---|
| mt42tsb700a | Ud | Interface de integração com BMS, com protocolo de comunicação LonWorks, para controlo e integração de sistema VRF no sistema de gestão do edifício, para 64 unidades interiores de ar condicionado ligadas a uma rede TCC-Link, modelo TCB-IFLN642TLE "TOSHIBA", com controlo de arranque e paragem, gestão central e local, ajuste de temperatura e modo de funcionamento (refrigeração, aquecimento ou ventilação). (material) | 1.000 | 1575.00 | 1575.00 |
| mo004 | h | Oficial de 1ª instalador de ar condicionado. (mão de obra) | 1.056 | 17.41 | 18.38 |
| mo102 | h | Ajudante de instalador de ar condicionado. (mão de obra) | 1.056 | 16.42 | 17.34 |
| % | % | Custos directos complementares | 2 % | 1610.72 | 32.21 |
|  |  | Custos directos |  |  | 1642.93 |
