# Caldeira para a combustão de estilhas de madeira

- Propriedade do ficheiro: CYPE INGENIEROS, S.A.
- Formato: FIEBDC-3/2002
- Moeda: EUR
- Custos indirectos: 3.00 %
- IVA: 23.00 %

## I Instalações

### IC Aquecimento, arrefecimento, climatização e A.Q.S.

#### ICQ Caldeiras de biomassa

**ICQ010** Ud Caldeira para a combustão de estilhas de madeira.
Caldeira para a combustão de estilhas, potência nominal de 6 a 20 kW, com corpo de aço soldado e ensaiado à pressão, de 1490x600x960 mm, isolamento interior, câmara de combustão com sistema automático de limpeza do queimador através de prateleira basculante, permutador de calor de tubos verticais com mecanismo de limpeza automática, sistema de recolha e extracção de cinzas do módulo de combustão e depósito de cinzas extraível, controlo da combustão através de sonda integrada, sistema de comando integrado com ecrã táctil, para o controlo da combustão, do depósito de A.Q.S., do depósito de inércia, do sistema de elevação da temperatura de retorno e da válvula misturadora para um aquecimento rápido do circuito de aquecimento, sem incluir a conduta para evacuação dos produtos da combustão. Totalmente montada, ligada e colocada em funcionamento pela empresa instaladora para a verificação do seu correcto funcionamento.
Inclui: Marcação. Disposição dos elementos. Montagem da caldeira e dos seus acessórios. Ligação com as redes de abastecimento de água, de saneamento e eléctrica, e com a conduta de evacuação dos produtos de combustão. Colocação em funcionamento.
Critério de medição de projecto: Número de unidades previstas, segundo documentação gráfica de Projecto.
Critério de medição de obra: Medir-se-á o número de unidades realmente executadas segundo especificações de Projecto.

| Código | Un | Descrição | Rendimento | Preço | Importância |
|---|---|---|---|---|---|
| mt38cbh013aa | Ud | Caldeira para a combustão de estilhas, potência nominal de 6 a 20 kW, com corpo de aço soldado e ensaiado à pressão, de 1490x600x960 mm, isolamento interior, câmara de combustão com sistema automático de limpeza do queimador através de prateleira basculante, permutador de calor de tubos verticais com mecanismo de limpeza automática, sistema de recolha e extracção de cinzas do módulo de combustão e depósito de cinzas extraível, controlo da combustão através de sonda integrada, sistema de comando integrado com ecrã táctil, para o controlo da combustão, do depósito de A.Q.S., do depósito de inércia, do sistema de elevação da temperatura de retorno e da válvula misturadora para um aquecimento rápido do circuito de aquecimento. (material) | 1.000 | 13419.90 | 13419.90 |
| mt38cbh102a | Ud | Supervisão e direcção do procedimento de samblagem e ligação interna de caldeira de biomassa. (material) | 1.000 | 575.25 | 575.25 |
| mt38cbh103a | Ud | Samblagem e ligação interna de caldeira de biomassa. (material) | 1.000 | 731.25 | 731.25 |
| mt38cbh100b | Ud | Colocação em funcionamento e formação no manuseamento de caldeira de biomassa. (material) | 1.000 | 349.05 | 349.05 |
| mo004 | h | Oficial de 1ª instalador de aquecimento. (mão de obra) | 6.534 | 23.31 | 152.31 |
| mo103 | h | Ajudante de instalador de aquecimento. (mão de obra) | 6.534 | 22.09 | 144.34 |
| % | % | Custos directos complementares | 2 % | 15372.10 | 307.44 |
|  |  | Custos directos |  |  | 15679.54 |
