# Comporta hidráulica de enchimento de silo para armazenamento de biomassa

- Propriedade do ficheiro: CYPE INGENIEROS, S.A.
- Formato: FIEBDC-3/2002
- Moeda: EUR
- Custos indirectos: 3.00 %
- IVA: 23.00 %

## I Instalações

### IC Aquecimento, arrefecimento, climatização e A.Q.S.

#### ICQ Caldeiras de biomassa

**ICQ080** Ud Comporta hidráulica de enchimento de silo para armazenamento de biomassa.
Comporta hidráulica de enchimento de 2000x2000 mm para silo de armazenamento de biomassa, sobrecarga máxima de tráfego de 20 kN/m², composta por placa de alumínio, aro e grelha de protecção de aço galvanizado; com drenagem para água da chuva. Totalmente montada.
Inclui: Marcação. Colocação da comporta.
Critério de medição de projecto: Número de unidades previstas, segundo documentação gráfica de Projecto.
Critério de medição de obra: Medir-se-á o número de unidades realmente executadas segundo especificações de Projecto.

| Código | Un | Descrição | Rendimento | Preço | Importância |
|---|---|---|---|---|---|
| mt38gil800a | Ud | Comporta hidráulica de enchimento de 2000x2000 mm para silo de armazenamento de biomassa, sobrecarga máxima de tráfego de 20 kN/m², composta por placa de alumínio, aro e grelha de protecção de aço galvanizado; com drenagem para água da chuva. (material) | 1.000 | 11619.08 | 11619.08 |
| mo020 | h | Oficial de 1ª construção. (mão de obra) | 6.534 | 22.68 | 148.19 |
| mo113 | h | Operário não qualificado construção. (mão de obra) | 6.534 | 21.45 | 140.15 |
| % | % | Custos directos complementares | 2 % | 11907.42 | 238.15 |
|  |  | Custos directos |  |  | 12145.57 |
