# Conduta oval

- Propriedade do ficheiro: CYPE INGENIEROS, S.A.
- Formato: FIEBDC-3/2002
- Moeda: EUR
- Custos indirectos: 3.00 %
- IVA: 23.00 %

## I Instalações

### IC Aquecimento, arrefecimento, climatização e A.Q.S.

#### ICR Sistemas de condução de ar

**ICR018** m Conduta oval.
Conduta oval de parede simples helicoidal de aço galvanizado, de 975x515 mm e 1 mm de espessura, com reforços, fornecida em tramos de 3 m, para instalações de ventilação e climatização. Inclusive acessórios de montagem e elementos de fixação.
Inclui: Marcação do traçado das condutas. Marcação e posterior ancoragem dos suportes das condutas. Montagem e fixação de condutas. Verificação do seu correcto funcionamento.
Critério de medição de projecto: Comprimento projectado, segundo documentação gráfica de Projecto, medido entre os eixos dos elementos ou dos pontos a ligar, descontando as peças especiais.
Critério de medição de obra: Medir-se-á o comprimento realmente executado segundo especificações de Projecto.

| Código | Un | Descrição | Rendimento | Preço | Importância |
|---|---|---|---|---|---|
| mt42coa100xc | m | Conduta oval de parede simples helicoidal de aço galvanizado, de 975x515 mm e 1 mm de espessura, com reforços, fornecida em tramos de 3 m, para instalações de ventilação e climatização. (material) | 1.050 | 142.86 | 150.00 |
| mt42coa190x | Ud | Repercussão, por m, de material auxiliar para fixação de condutas ovais de ar de 975x515 mm em instalações de ventilação e climatização. (material) | 1.000 | 17.67 | 17.67 |
| mo013 | h | Oficial de 1ª montador de condutas de chapa metálica. (mão de obra) | 0.054 | 23.31 | 1.26 |
| mo084 | h | Ajudante de montador de condutas de chapa metálica. (mão de obra) | 0.054 | 22.13 | 1.20 |
| % | % | Custos directos complementares | 2 % | 170.13 | 3.40 |
|  |  | Custos directos |  |  | 173.53 |
